# Segellat de pas de cables de petites dimensions, amb maons intumescents i massilla intumescent

- Propietat de l'arxiu: CYPE Ingenieros S.A.
- Format: FIEBDC-3/2016
- Programa: Generador de preus de la construcció. CYPE Ingenieros, S.A.
- Data: 11/03/2024
- Divisa: EUR
- Costos indirectes: 3 %
- IVA: 21 %

## I Instal·lacions

### IO Contra incendis

#### IOJ Protecció passiva contra incendis: instal·lacions

**IOJ030** U Segellat de pas de cables de petites dimensions, amb maons intumescents i massilla intumescent.
Segellat de pas de cables amb aïllament, de diàmetre exterior menor o igual de 80 mm, a través d'una obertura de 400 cm², en mur de 15 cm d'espessor, per a protecció passiva contra incendis i garantir la resistència al foc EI 90, amb, 7 maons intumescents amb propietats ignífugues, de 200x130x50 mm, color vermell i massilla intumescent, color vermell.
Inclou: Neteja i preparació del parament. Tall i ajust dels maons intumescents. Col·locació dels maons intumescents. Aplicació de la massilla intumescent. Neteja final.
Criteri d'amidament de projecte: Nombre d'unitats previstes, segons documentació gràfica de Projecte.
Criteri de mesura d'obra: Es mesurarà el nombre d'unitats realment executades segons especificacions de Projecte.

| Codi | Ut | Descripció | Rendiment | Preu | Import |
|---|---|---|---|---|---|
| mt41phi090a | U | Maó intumescent, de 200x130x50 mm, color vermell, per a segellat de penetracions. (material) | 7 | 38.51 | 269.570 |
| mt41phi095a | U | Cartutx de 310 ml de massilla intumescent, color vermell, per a segellat de junts i obertures lineals. (material) | 1.29 | 20.18 | 26.032 |
| mo113 | h | Peó ordinari construcció. (mà d'obra) | 0.408 | 23.81 | 9.714 |
| % | % | Costos directes complementaris | 2 % | 305.316 | 6.106 |
|  |  | Costos directes |  |  | 311.422 |

Residus:
- col·locació: mt41phi095a Cartutx de 310 ml de massilla intumescent, color vermell, per a segellat de junts i obertures lineals; factor de residu 0.0275006

## Recursos

**mt41phi095a** U Cartutx de 310 ml de massilla intumescent, color vermell, per a segellat de junts i obertures lineals
Dades tècniques: Cost energètic 42.578 MJ; Emissió de CO2 1.870 kg; Codi LER 17 09 04; Massa de l'element 0.4185 kg; Volum 0.000279 m3
Residus:
- embalatge: re170203 Plàstic. (component de residu); rendiment 0.2 kg; Codi LER 17 02 03; Massa de l'element 1 kg; Volum 0.001667 m3
