# Sistema de protecció passiva contra incendis de conductes metàl·lics de secció rectangular per a garantir la resistència al foc EI 120 segons UNE-EN 1366-1

- Propietat de l'arxiu: CYPE INGENIEROS, S.A.
- Format: FIEBDC-3/2002
- Divisa: EUR
- Costos indirectes: 3.00 %
- IVA: 21.00 %

**IOJ030** m² Sistema de protecció passiva contra incendis de conductes metàl·lics de secció rectangular per a garantir la resistència al foc EI 120 segons UNE-EN 1366-1, mitjançant el recobriment amb panells de llana mineral segons UNE-EN 13162, de 100 mm d'espessor, conductivitat tèrmica 0,031 W/(mK). Inclús perns electrosoldats per a la fixació dels panells a la superfície metàl·lica, cargols helicoïdals d'acer inoxidable de 200 mm de longitud, per a la unió de junts longitudinals entre panells aïllants, pasta intumescent en base aquosa per alsegellat ignífug de pas de conductes metàl·lics entre sectors d'incendi i adhesiu incombustible i inorgànic, a base de silicat de sodi alcalí, per alsegellat ignífug del trobada entre la llana mineral i el parament.
Sistema de protecció passiva contra incendis de conductes metàl·lics de secció rectangular per a garantir la resistència al foc EI 120 segons UNE-EN 1366-1, mitjançant el recobriment amb panells de llana mineral segons UNE-EN 13162, de 100 mm d'espessor, conductivitat tèrmica 0,031 W/(mK). Inclús perns electrosoldats per a la fixació dels panells a la superfície metàl·lica, cargols helicoïdals d'acer inoxidable de 200 mm de longitud, per a la unió de junts longitudinals entre panells aïllants, pasta intumescent en base aquosa per alsegellat ignífug de pas de conductes metàl·lics entre sectors d'incendi i adhesiu incombustible i inorgànic, a base de silicat de sodi alcalí, per alsegellat ignífug del trobada entre la llana mineral i el parament.
Inclou: Tall i ajust dels panells. Fixació dels panells a la superfície metàl·lica. Resolució de junts longitudinals entre panells aïllants. Segellat de pas de conductes metàl·lics entre sectors d'incendi. Segellat del trobament entre la llana mineral i el parament.
Criteri d'amidament de projecte: Superfície mesurada segons documentació gràfica de Projecte.
Criteri de mesura d'obra: Es mesurarà la superfície realment executada segons especificacions de Projecte.

| Codi | Ut | Descripció | Rendiment | Preu | Import |
|---|---|---|---|---|---|
| mt42coi120cg | m² | Panell de llana mineral segons UNE-EN 13162, de 100 mm d'espessor, conductivitat tèrmica 0,031 W/(mK), Euroclasse A1 de reacció al foc, per a la protecció contra incendis de conductes metàl·lics rectangulars. (material) | 1.100 | 62.71 | 68.98 |
| mt42coi036a | U | Cartutx de pasta intumescent en base aquosa, color blanc, amb pH neutre i sense dissolvents, per a segellat ignífug de pas de conductes metàl·lics entre sectors d'incendi. (material) | 0.020 | 29.92 | 0.60 |
| mt42coi035a | kg | Adhesiu incombustible i inorgànic, a base de silicat de sodi alcalí, d'adormiment lent, per a segellat ignífug del trobada entre la llana mineral i el parament. (material) | 0.050 | 7.44 | 0.37 |
| mt42coi037e | U | Perns electrosoldables de 100 mm de longitud, per a fixació del panell a la superfície metàl·lica. (material) | 18.000 | 0.15 | 2.70 |
| mt42coi038g | U | Cargol helicoïdal d'acer inoxidable de 200 mm de longitud, per a la unió de junts longitudinals entre panells aïllants. (material) | 4.000 | 0.42 | 1.68 |
| mo054 | h | Oficial 1ª muntador d'aïllaments. (mà d'obra) | 0.593 | 24.57 | 14.57 |
| mo101 | h | Ajudant muntador d'aïllaments. (mà d'obra) | 0.593 | 21.14 | 12.54 |
| % | % | Costos directes complementaris | 2 % | 101.44 | 2.03 |
|  |  | Costos directes |  |  | 103.47 |
