# Franja tallafocs inclinada

- Propietat de l'arxiu: CYPE INGENIEROS, S.A.
- Format: FIEBDC-3/2002
- Divisa: EUR
- Costos indirectes: 3.00 %
- IVA: 21.00 %

**IOJ041** m² Franja tallafocs inclinada, de 1 m en projecció horitzontal, amb una resistència al foc EI 60, per a edifici d'ús industrial, fixada mecànicament a la mitgera amb subestructura suport, sistema D113-FC.es 01 "KNAUF", composta per 2 plaques de guix laminat DF / UNE-EN 520 - 1200 / longitud / 15 / amb les vores longitudinals afinades, tallafoc "KNAUF", fixades a la subestructura suport composta per canals i muntants, formant esquadres separades 750 mm entre si, connectors i mestres separades 400 mm entre si. Inclús cargols per a la fixació de les plaques, i pasta i cinta per al tractament de junts.
Franja tallafocs inclinada, de 1 m en projecció horitzontal, amb una resistència al foc EI 60, per a edifici d'ús industrial, fixada mecànicament a la mitgera amb subestructura suport, sistema D113-FC.es 01 "KNAUF", composta per 2 plaques de guix laminat DF / UNE-EN 520 - 1200 / longitud / 15 / amb les vores longitudinals afinades, tallafoc "KNAUF", fixades a la subestructura suport composta per canals i muntants, formant esquadres separades 750 mm entre si, connectors i mestres separades 400 mm entre si. Inclús cargols per a la fixació de les plaques, i pasta i cinta per al tractament de junts.
Inclou: Replanteig. Formació de les esquadres amb canals i muntants. Col·locació i fixació de les esquadres. Instal·lació de connectors. Col·locació a pressió de les mestres contra els connectors. Col·locació i fixació dels perfils perimetrals. Preparació i tall de les plaques. Cargolat de les plaques als perfils perimetrals i a les mestres. Tractament de junts.
Criteri d'amidament de projecte: Superfície mesurada segons documentació gràfica de Projecte.
Criteri de mesura d'obra: Es mesurarà la superfície realment executada segons especificacions de Projecte.

| Codi | Ut | Descripció | Rendiment | Preu | Import |
|---|---|---|---|---|---|
| mt12pak020b | m | Canal 75/40/0,7 mm GRC 0,70 "KNAUF" d'acer Z2 (Z275) galvanitzat normal, per a sistema Aquapanel Outdoor. Segons UNE-EN 14195. (material) | 3.130 | 2.81 | 8.80 |
| mt12pak030bb | m | Muntant 75/50/1 mm GRC 1 "KNAUF" d'acer Z2 (Z275) galvanitzat normal, per a sistema Aquapanel Outdoor. Segons UNE-EN 14195. (material) | 1.170 | 4.07 | 4.76 |
| mt12pek020xa | U | Connector, per a mestra 60/27, "KNAUF". (material) | 3.900 | 0.32 | 1.25 |
| mt12pfk011a | m | Mestra 60/27 "KNAUF" de xapa d'acer galvanitzat. (material) | 3.000 | 1.20 | 3.60 |
| mt12ptk010ba | U | Cargol LB "KNAUF" 3,5x9,5. (material) | 32.000 | 0.01 | 0.32 |
| mt12ptk010ab | U | Cargol LN "KNAUF" 3,5x11. (material) | 16.000 | 0.01 | 0.16 |
| mt12ptk030 | U | Fixació "KNAUF" per a formigó. (material) | 3.400 | 0.36 | 1.22 |
| mt12pfk012a | m | Perfil U 30/30 de xapa d'acer galvanitzat, sistemes "KNAUF", espessor 0,55 mm. (material) | 1.000 | 0.95 | 0.95 |
| mt12ppk010n | m² | Placa de guix laminat DF / UNE-EN 520 - 1200 / longitud / 15 / amb les vores longitudinals afinades, tallafoc "KNAUF". (material) | 2.230 | 6.91 | 15.41 |
| mt12ptk010cc | U | Cargol autoperforant TN "KNAUF" 3,5x25. (material) | 17.000 | 0.01 | 0.17 |
| mt12ptk010cf | U | Cargol autoperforant TN "KNAUF" 3,5x45. (material) | 17.000 | 0.01 | 0.17 |
| mt12pik020n | kg | Pasta de segellament Uniflott GLS "KNAUF", d'enduriment normal (45 minuts), rang de temperatura de treball de 10 a 30°C, per a aplicació manual sense cinta de segellament, segons UNE-EN 13963. (material) | 0.500 | 0.24 | 0.12 |
| mt12pik010e | kg | Pasta de segellament Jointfiller 24H "KNAUF", Euroclasse A2-s1, d0 de reacció al foc, segons UNE-EN 13501-1, rang de temperatura de treball de 5 a 30°C, per a aplicació manual amb cinta de segellament, segons UNE-EN 13963. (material) | 0.600 | 0.79 | 0.47 |
| mt12pck010a | m | Cinta de segellament "KNAUF" de 50 mm d'amplada. (material) | 0.450 | 0.03 | 0.01 |
| mo011 | h | Oficial 1ª muntador. (mà d'obra) | 0.356 | 24.57 | 8.75 |
| mo080 | h | Ajudant muntador. (mà d'obra) | 0.356 | 21.14 | 7.53 |
| mo053 | h | Oficial 1ª muntador de prefabricats interiors. (mà d'obra) | 0.356 | 24.57 | 8.75 |
| mo100 | h | Ajudant muntador de prefabricats interiors. (mà d'obra) | 0.356 | 21.14 | 7.53 |
| % | % | Costos directes complementaris | 2 % | 69.97 | 1.40 |
|  |  | Costos directes |  |  | 71.37 |
