# Finestra per a teulades

- Propietat de l'arxiu: CYPE Ingenieros S.A.
- Format: FIEBDC-3/2016
- Programa: Generador de preus de la construcció. CYPE Ingenieros, S.A.
- Data: 06/06/2025
- Divisa: EUR
- Costos indirectes: 3 %
- IVA: 21 %

## L Fusteria, manyeria, vidres i proteccions solars

### LC Fusteria

#### LCN Finestres per a teulades

**LCN010** U Finestra per a teulades.
Finestra de coberta, amb obertura giratòria d'accionament manual mitjançant barra de maniobra, de 55x70 cm, realitzada en fusta laminada de pi nòrdic, acabat amb vernís transparent, amb doble envidriament de baixa emissió (vidre interior Float de 4 mm de baixa emissió, cambra d'aire reomplerta de gas argó de 16 mm i vidre exterior trempat de 4 mm de baixa emissió), en teulada de perfil ondulat de teula, fibrociment o materials similars, amb pendents de 15° a 90°, amb cèrcol d'estanquitat d'alumini.
Inclou: Replanteig. Presentació, aplomat i anivellació del marc. Cargolat dels elements de fixació del marc. Segellat de junts perimetrals. Col·locació de tapajuntes. Col·locació d'accessoris. Realització de proves de servei.
Criteri d'amidament de projecte: Nombre d'unitats previstes, segons documentació gràfica de Projecte.
Criteri de mesura d'obra: Es mesurarà el nombre d'unitats realment executades segons especificacions de Projecte.

| Codi | Ut | Descripció | Rendiment | Preu | Import |
|---|---|---|---|---|---|
| mt22vtg010aa | U | Finestra de coberta, amb obertura giratòria d'accionament manual mitjançant barra de maniobra, de 55x70 cm, realitzada en fusta laminada de pi nòrdic, acabat amb vernís transparent, amb doble envidriament de baixa emissió (vidre interior Float de 4 mm de baixa emissió, cambra d'aire reomplerta de gas argó de 16 mm i vidre exterior trempat de 4 mm de baixa emissió). (material) | 1 | 266.77 | 266.770 |
| mt22vtw005aba | U | Cèrcol d'estanquitat d'alumini per a finestra de coberta, de 55x70 cm, color gris, per teulada de perfil ondulat de teula, fibrociment o materials similars amb pendent superior a 15°, bastiment de base aïllant BDX 0000 i làmina impermeable perimetral BFX 1000. (material) | 1 | 119.31 | 119.310 |
| mo011 | h | Oficial 1ª muntador. (mà d'obra) | 1.079 | 30.63 | 33.050 |
| mo080 | h | Ajudant muntador. (mà d'obra) | 0.54 | 26.39 | 14.251 |
| % | % | Costos directes complementaris | 2 % | 433.381 | 8.668 |
|  |  | Costos directes |  |  | 442.049 |

Residus:
- col·locació: mt22vtw005aba; factor de residu 0.024

## Recursos

**mt22vtg010aa** U Finestra de coberta
Dades tècniques: Cost energètic 505.843 MJ; Emissió de CO2 -6.758 kg
Residus:
- embalatge: re170203 Plàstic. (component de residu); rendiment 0.111 kg; Codi LER 17 02 03; Massa de l'element 1 kg; Volum 0.001667 m3
- embalatge: re170604 Materials d'aïllament diferents dels especificats en els codis 17 06 01 i 17 06 03. (component de residu); rendiment 0.024 kg; Codi LER 17 06 04; Massa de l'element 1 kg; Volum 0.001667 m3

**mt22vtw005aba** U Cèrcol d'estanquitat d'alumini per a finestra de coberta
Dades tècniques: Cost energètic 12.866 MJ; Emissió de CO2 0.928 kg; Codi LER 17 04 02; Massa de l'element 0.108 kg; Volum 0.000072 m3
Residus:
- embalatge: re170203 Plàstic; rendiment 0.008 kg
