# Aïllament tèrmic per a façana de doble full, de xapa perfilada d'acer

- Propietat de l'arxiu: CYPE Ingenieros S.A.
- Format: FIEBDC-3/2016
- Programa: Generador de preus de la construcció. CYPE Ingenieros, S.A.
- Data: 11/03/2024
- Divisa: EUR
- Costos indirectes: 3 %
- IVA: 21 %

## N Aïllaments e impermeabilitzacions

### NA Aïllaments tèrmics

#### NAF Façanes i mitgeres

**NAF070** m² Aïllament tèrmic per a façana de doble full, de xapa perfilada d'acer.
Aïllament tèrmic per a façana de doble full, de xapa perfilada d'acer, amb manta lleugera de llana de vidre, de 100 mm d'espessor, segons UNE-EN 13162, resistència tèrmica 2,25 m²K/W, conductivitat tèrmica 0,044 W/(mK).
Inclou: Tall de l'aïllament. Col·locació de l'aïllament.
Criteri d'amidament de projecte: Superfície mesurada segons documentació gràfica de Projecte.
Criteri de mesura d'obra: Es mesurarà la superfície realment executada segons especificacions de Projecte.

| Codi | Ut | Descripció | Rendiment | Preu | Import |
|---|---|---|---|---|---|
| mt16lvi010bdf | m² | Manta lleugera de llana de vidre, de 100 mm d'espessor, segons UNE-EN 13162, resistència tèrmica 2,25 m²K/W, conductivitat tèrmica 0,044 W/(mK), Euroclasse A1 de reacció al foc segons UNE-EN 13501-1, capacitat d'absorció d'aigua a curt termini <=1 kg/m² i factor de resistència a la difusió del vapor d'aigua 1. (material) | 1.05 | 4.33 | 4.547 |
| mo054 | h | Oficial 1ª muntador d'aïllaments. (mà d'obra) | 0.12 | 29.34 | 3.521 |
| mo101 | h | Ajudant muntador d'aïllaments. (mà d'obra) | 0.12 | 25.28 | 3.034 |
| % | % | Costos directes complementaris | 2 % | 11.102 | 0.222 |
|  |  | Costos directes |  |  | 11.324 |

Residus:
- col·locació: mt16lvi010bdf; factor de residu 0.06

## Recursos

**mt16lvi010bdf** m² Manta lleugera de llana de vidre
Dades tècniques: Cost energètic 148.885 MJ; Emissió de CO2 7.515 kg; Codi LER 17 06 04; Massa de l'element 4 kg; Volum 0.006667 m3
Residus:
- embalatge: re170203 Plàstic. (component de residu); rendiment 0.024 kg; Codi LER 17 02 03; Massa de l'element 1 kg; Volum 0.001667 m3
