# Aïllament tèrmic intermedi en entramats autoportants de plaques, format per panell semirígid de llana mineral, espessor 130 (65+65) mm col·locat entre muntants

- Propietat de l'arxiu: CYPE INGENIEROS, S.A.
- Format: FIEBDC-3/2002
- Divisa: EUR
- Costos indirectes: 3.00 %
- IVA: 21.00 %

**NAP020** m² Aïllament tèrmic intermedi en entramats autoportants de plaques, format per panell semirígid de llana mineral, espessor 130 (65+65) mm col·locat entre muntants.
Subministrament i col·locació d'aïllament tèrmic en entramats autoportants de plaques, format per: panell semirígid de llana mineral, espessor 130 (65+65) mm, col·locat entre els muntants de l'estructura portant. Fins i tot p/p de talls, fixacions i neteja.
Inclou: Tall i preparació de l'aïllament a col·locar entre els muntants. Col·locació de l'aïllament entre els muntants.
Criteri d'amidament de projecte: Superfície mesurada segons documentació gràfica de Projecte.
Criteri de mesura d'obra: Es mesurarà la superfície realment executada segons especificacions de Projecte.

| Codi | Ut | Descripció | Rendiment | Preu | Import |
|---|---|---|---|---|---|
| mt16lra060d | m² | Panell semirígid de llana mineral, espessor 130 (65+65) mm, segons UNE-EN 13162. (material) | 1.000 | 7.24 | 7.24 |
| mo054 | h | Oficial 1ª muntador d'aïllaments. (mà d'obra) | 0.060 | 24.08 | 1.44 |
| mo101 | h | Ajudant muntador d'aïllaments. (mà d'obra) | 0.060 | 20.68 | 1.24 |
| % | % | Costos directes complementaris | 2 % | 9.92 | 0.20 |
|  |  | Costos directes |  |  | 10.12 |
