# Planxa antivibració de cautxú, de 280x280x10 mm i 2,6 kg/cm² de càrrega màxima a compressió

- Propietat de l'arxiu: CYPE INGENIEROS, S.A.
- Format: FIEBDC-3/2002
- Divisa: EUR
- Costos indirectes: 3.00 %
- IVA: 21.00 %

**NBI020** U Planxa antivibració de cautxú, de 280x280x10 mm i 2,6 kg/cm² de càrrega màxima a compressió.
Planxa antivibració de cautxú, de 280x280x10 mm i 2,6 kg/cm² de càrrega màxima a compressió.
Inclou: Replanteig. Col·locació de la planxa antivibració.
Criteri d'amidament de projecte: Nombre d'unitats previstes, segons documentació gràfica de Projecte.
Criteri de mesura d'obra: Es mesurarà el nombre d'unitats realment executades segons especificacions de Projecte.

| Codi | Ut | Descripció | Rendiment | Preu | Import |
|---|---|---|---|---|---|
| mt16avg030a | U | Planxa antivibració de cautxú, de 280x280x10 mm i 2,6 kg/cm² de càrrega màxima a compressió. (material) | 1.000 | 5.95 | 5.95 |
| mo054 | h | Oficial 1ª muntador d'aïllaments. (mà d'obra) | 0.119 | 24.57 | 2.92 |
| mo101 | h | Ajudant muntador d'aïllaments. (mà d'obra) | 0.119 | 21.14 | 2.52 |
| % | % | Costos directes complementaris | 2 % | 11.39 | 0.23 |
|  |  | Costos directes |  |  | 11.62 |
