# Amortidor metàl·lic de molla, muntat en terra, bancada o estructura

- Propietat de l'arxiu: CYPE Ingenieros S.A.
- Format: FIEBDC-3/2016
- Programa: Generador de preus de la construcció. CYPE Ingenieros, S.A.
- Data: 25/01/2025
- Divisa: EUR
- Costos indirectes: 3 %
- IVA: 21 %

## N Aïllaments e impermeabilitzacions

### NC Amortiguació de vibracions

#### NCA Amortidors i elements antivibració

**NCA030** U Amortidor metàl·lic de molla, muntat en terra, bancada o estructura.
Amortidor metàl·lic de 6 molles, de 260x170x127 mm, de 1029 kg de càrrega mínima i 2400 kg de càrrega màxima, format per 6 molles d'acer d'alta resistència acabat amb pintura epoxi color blau, cassoletes metàl·liques adherides mitjançant doble sistema de seguretat per pilons interns i massilla viscoelàstica, peces internes de polietilè i base metàl·lica en tots dos extrems amb orificis oberts, muntat en terra, bancada o estructura. Inclús accessoris de muntatge.
Inclou: Replanteig. Col·locació de l'amortidor.
Criteri d'amidament de projecte: Nombre d'unitats previstes, segons documentació gràfica de Projecte.
Criteri de mesura d'obra: Es mesurarà el nombre d'unitats realment executades segons especificacions de Projecte.

| Codi | Ut | Descripció | Rendiment | Preu | Import |
|---|---|---|---|---|---|
| mt16avg050cvc | U | Amortidor metàl·lic de 6 molles, de 260x170x127 mm, de 1029 kg de càrrega mínima i 2400 kg de càrrega màxima, format per 6 molles d'acer d'alta resistència acabat amb pintura epoxi color blau, cassoletes metàl·liques adherides mitjançant doble sistema de seguretat per pilons interns i massilla viscoelàstica, peces internes de polietilè i base metàl·lica en tots dos extrems amb orificis oberts, per muntar en terra, bancada o estructura. (material) | 1 | 201.25 | 201.250 |
| mo011 | h | Oficial 1ª muntador. (mà d'obra) | 0.168 | 30.63 | 5.146 |
| mo080 | h | Ajudant muntador. (mà d'obra) | 0.168 | 26.39 | 4.434 |
| % | % | Costos directes complementaris | 2 % | 210.830 | 4.217 |
|  |  | Costos directes |  |  | 215.047 |

## Recursos

**mt16avg050cvc** U Amortidor metàl·lic de 6 molles
Dades tècniques: Cost energètic 0.964 MJ; Emissió de CO2 1.518 kg
Residus:
- embalatge: re150101 Envasos de paper i cartró. (component de residu); rendiment 1.786 kg; Codi LER 15 01 01; Massa de l'element 1 kg; Volum 0.001333 m3
