# Segellat estanc del junt entre la fusteria exterior i el parament de fàbrica

- Propietat de l'arxiu: CYPE INGENIEROS, S.A.
- Format: FIEBDC-3/2002
- Divisa: EUR
- Costos indirectes: 3.00 %
- IVA: 21.00 %

**NEC010** m Segellat estanc del junt entre la fusteria exterior i el parament de fàbrica, per l'interior, amb cinta autoadhesiva, de geotèxtil no teixit de polipropilè, amb adhesiu acrílic sense dissolvents i pel·lícula de separació de paper siliconat, de 8,5 cm d'amplada, apta per a revestiment posterior, amb reforç en les cantonades mitjançant cavalcaments o formant plecs, prèvia aplicació d'un cordó de massilla segelladora, a base de copolímers acrílics, resistent a l'aigua.
Segellat estanc del junt entre la fusteria exterior i el parament de fàbrica, per l'interior, amb cinta autoadhesiva, de geotèxtil no teixit de polipropilè, amb adhesiu acrílic sense dissolvents i pel·lícula de separació de paper siliconat, de 8,5 cm d'amplada, apta per a revestiment posterior, amb reforç en les cantonades mitjançant cavalcaments o formant plecs, prèvia aplicació d'un cordó de massilla segelladora, a base de copolímers acrílics, resistent a l'aigua.
Inclou: Neteja i preparació de la superfície. Aplicació de la massilla. Tall de la cinta de segellat. Col·locació de la cinta de segellat.
Criteri d'amidament de projecte: Longitud mesurada segons documentació gràfica de Projecte.
Criteri de mesura d'obra: Es mesurarà la longitud realment executada segons especificacions de Projecte.

| Codi | Ut | Descripció | Rendiment | Preu | Import |
|---|---|---|---|---|---|
| mt15sbi150a | m | Cinta autoadhesiva, de geotèxtil no teixit de polipropilè, amb adhesiu acrílic sense dissolvents i pel·lícula de separació de paper siliconat, de 8,5 cm d'amplada, apta per a revestiment posterior, rang de temperatura de treball de -40 a 90°C, per a aplicar en interiors, subministrada en rotllos de 30 m de longitud. (material) | 1.100 | 1.09 | 1.20 |
| mt15sbi130a | U | Cartutx de massilla segelladora, a base de copolímers acrílics, impermeable. (material) | 0.170 | 7.41 | 1.26 |
| mo101 | h | Ajudant muntador d'aïllaments. (mà d'obra) | 0.093 | 21.75 | 2.02 |
| % | % | Costos directes complementaris | 2 % | 4.48 | 0.09 |
|  |  | Costos directes |  |  | 4.57 |
