# Segellat estanc de tub per a pas d'instal·lacions amb tap, en parament de fusta

- Propietat de l'arxiu: CYPE Ingenieros S.A.
- Format: FIEBDC-3/2016
- Programa: Generador de preus de la construcció. CYPE Ingenieros, S.A.
- Data: 11/03/2024
- Divisa: EUR
- Costos indirectes: 3 %
- IVA: 21 %

## N Aïllaments e impermeabilitzacions

### NE Estanquitat

#### NEI Instal·lacions

**NEI030** U Segellat estanc de tub per a pas d'instal·lacions amb tap, en parament de fusta.
Segellat estanc de tub per a pas d'instal·lacions amb tap d'elastòmer termoplàstic, de 16 mm de diàmetre exterior i 11 mm de diàmetre interior, en parament de fusta.
Inclou: Perforació de la peça. Col·locació de la peça.
Criteri d'amidament de projecte: Nombre d'unitats previstes, segons documentació gràfica de Projecte.
Criteri de mesura d'obra: Es mesurarà el nombre d'unitats realment executades segons especificacions de Projecte.

| Codi | Ut | Descripció | Rendiment | Preu | Import |
|---|---|---|---|---|---|
| mt15sbi100aa | U | Tap d'elastòmer termoplàstic, de 16 mm de diàmetre exterior i 11 mm de diàmetre interior, rang de temperatura de treball de -50 a 90°C. (material) | 1 | 0.78 | 0.780 |
| mo101 | h | Ajudant muntador d'aïllaments. (mà d'obra) | 0.006 | 25.28 | 0.152 |
| % | % | Costos directes complementaris | 2 % | 0.932 | 0.019 |
|  |  | Costos directes |  |  | 0.951 |

## Recursos

**mt15sbi100aa** U Tap d'elastòmer termoplàstic
Dades tècniques: Cost energètic 0.933 MJ; Emissió de CO2 0.051 kg
Residus:
- embalatge: re150101 Envasos de paper i cartró. (component de residu); rendiment 0.009 kg; Codi LER 15 01 01; Massa de l'element 1 kg; Volum 0.001333 m3
- embalatge: re170203 Plàstic. (component de residu); rendiment 0.005 kg; Codi LER 17 02 03; Massa de l'element 1 kg; Volum 0.001667 m3
