# Impermeabilització de junt de construcció. Sistema "PANTALLAX"

- Propietat de l'arxiu: CYPE Ingenieros S.A.
- Format: FIEBDC-3/2016
- Programa: Generador de preus de la construcció. CYPE Ingenieros, S.A.
- Data: 25/01/2025
- Divisa: EUR
- Costos indirectes: 3 %
- IVA: 21 %

## N Aïllaments e impermeabilitzacions

### NI Impermeabilitzacions

#### NIJ Junts

**NIJ100** m Impermeabilització de junt de construcció. Sistema "PANTALLAX".
Impermeabilització de junt de construcció en mur de soterrani de formigó, per sobre del nivell freàtic. Sistema "PANTALLAX", format per; obertura i sanejat del junt mitjançant regata de 5x5 cm, deixant-la lliure d'elements disgregats i cavitats; obturació instantània de via d'aigua en l'interior de la regata, sistema Rapid, amb morter d'enduriment ultraràpid, pressionant amb força sobre la zona a obturar, en tantes capes com siguin necessàries fins a aconseguir el tall de la via d'aigua; neteja del junt mitjançant projecció d'aigua a pressió, sistema Proyec, eliminant tots les restes de brutícia, grasses i pols del suport, deixant el porus obert; aplicació de sistema Osmotic, de morter impermeabilitzant, (rendiment: 1 kg/m²), que actua per osmosi saturant la xarxa capil·lar del formigó com a pont d'unió; segellat de junt, sistema Mortar, amb morter per a reparació i impermeabilització, (rendiment: 5 kg/m) i acabat amb una capa de reforç, sistema Elastic, amb beurada impermeabilitzant elàstica, color gris ciment, que actua com a barrera elàstica superficial, (rendiment: 1,5 kg/m² la primera capa i 1,5 kg/m² la segona capa), aplicada mentre la primera capa estigui encara fresca, sense que s'hagi endurit totalment.
Inclou: Obertura i sanejament del junt. Obturació de les vies d'aigua. Neteja del junt. Aplicació del morter. Aplicació de la impermeabilització. Aplicació de l'acabat de reforç. Retirada i arreplegat de enderrocs. Càrrega manual d'enderrocs sobre camió o contenidor.
Criteri d'amidament de projecte: Longitud mesurada segons documentació gràfica de Projecte.
Criteri de mesura d'obra: Es mesurarà la longitud realment executada segons especificacions de Projecte.

| Codi | Ut | Descripció | Rendiment | Preu | Import |
|---|---|---|---|---|---|
| mt09rev010 | kg | Morter d'enduriment ultraràpid, per a obturació de vies d'aigua, sistema Rapid "PANTALLAX". (material) | 0.1 | 2.1 | 0.210 |
| mt09liv010a | kg | Morter impermeabilitzant, color gris ciment, compost de ciment Pòrtland, sorra de quars i additius tensioactius, per a sistema Osmotic "PANTALLAX". (material) | 1 | 1.8 | 1.800 |
| mt09rev030a | kg | Morter per a reparació i impermeabilització de superfícies, sistema Mortar "PANTALLAX". (material) | 5 | 0.9 | 4.500 |
| mt09liv020a | kg | Beurada impermeabilitzant elàstica, color gris ciment, composta de ciment Pòrtland, sorra de quars, additius tensioactius i polímers, resistent a la gelada i a la calor, i permeable al vapor d'aigua, per a sistema Elastic "PANTALLAX". (material) | 3 | 3.9 | 11.700 |
| mq08lch020a | h | Equip de raig d'aigua a pressió. (maquinària) | 0.09 | 5.77 | 0.519 |
| mq08gel010k | h | Grup electrògen insonoritzat, trifàsic, de 45 kVA de potència. (maquinària) | 0.09 | 5.38 | 0.484 |
| mo032 | h | Oficial 1ª aplicador de productes impermeabilitzants. (mà d'obra) | 0.12 | 29.67 | 3.560 |
| mo070 | h | Ajudant aplicador de productes impermeabilitzants. (mà d'obra) | 0.12 | 26.39 | 3.167 |
| % | % | Costos directes complementaris | 2 % | 25.940 | 0.519 |
|  |  | Costos directes |  |  | 26.459 |

Residus:
- col·locació: mt09rev010 Morter d'enduriment ultraràpid, per a obturació de vies d'aigua, sistema Rapid "PANTALLAX"; factor de residu 0.0063
- col·locació: mt09liv010a; factor de residu 0.0198
- col·locació: mt09rev030a Morter per a reparació i impermeabilització de superfícies, sistema Mortar "PANTALLAX"; factor de residu 0.0063
- col·locació: mt09liv020a; factor de residu 0.050189

## Recursos

**mt09rev010** kg Morter d'enduriment ultraràpid, per a obturació de vies d'aigua, sistema Rapid "PANTALLAX"
Dades tècniques: Cost energètic 8.234 MJ; Emissió de CO2 0.514 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt09liv010a** kg Morter impermeabilitzant
Dades tècniques: Cost energètic 18.826 MJ; Emissió de CO2 0.647 kg; Codi LER 17 01 01; Massa de l'element 1 kg; Volum 0.000667 m3
Residus:
- embalatge: re150101 Envasos de paper i cartró; rendiment 0.003 kg
- embalatge: re170203 Plàstic; rendiment 0.005 kg

**mt09rev030a** kg Morter per a reparació i impermeabilització de superfícies, sistema Mortar "PANTALLAX"
Dades tècniques: Cost energètic 2.394 MJ; Emissió de CO2 0.194 kg; Codi LER 17 01 01; Massa de l'element 1 kg; Volum 0.000667 m3
Residus:
- embalatge: re150101 Envasos de paper i cartró; rendiment 0.014 kg
- embalatge: re170201 Fusta; rendiment 0.001 kg
- embalatge: re170203 Plàstic; rendiment 0.003 kg

**mt09liv020a** kg Beurada impermeabilitzant elàstica
Dades tècniques: Cost energètic 2.251 MJ; Emissió de CO2 0.184 kg; Codi LER 17 09 04; Massa de l'element 1 kg; Volum 0.000667 m3
Residus:
- embalatge: re170203 Plàstic; rendiment 0.003 kg
