# Impermeabilització de mur de formigó en contacte amb el terreny, per la seva cara interior, amb beurada elàstica de ciment

- Propietat de l'arxiu: CYPE Ingenieros S.A.
- Format: FIEBDC-3/2016
- Programa: Generador de preus de la construcció. CYPE Ingenieros, S.A.
- Data: 28/10/2025
- Divisa: EUR
- Costos indirectes: 3 %
- IVA: 21 %

## N Aïllaments e impermeabilitzacions

### NI Impermeabilitzacions

#### NIM Murs en contacte amb el terreny

**NIM016** m² Impermeabilització de mur de formigó en contacte amb el terreny, per la seva cara interior, amb beurada elàstica de ciment.
Impermeabilització de mur de formigó en contacte amb el terreny, per la seva cara interior, mitjançant dues capes de morter cimentós impermeabilitzant flexible bicomponent, de color gris, (rendiment: 1,5 kg/m² la primera capa i 1,5 kg/m² la segona capa).
Inclou: Aplicació de la primera capa. Aplicació de la segona capa.
Criteri d'amidament de projecte: Superfície mesurada segons documentació gràfica de Projecte.
Criteri de mesura d'obra: Es mesurarà la superfície realment executada segons especificacions de Projecte.

| Codi | Ut | Descripció | Rendiment | Preu | Import |
|---|---|---|---|---|---|
| mt09bmr220a | kg | Morter cimentós impermeabilitzant flexible bicomponent, de color gris, amb resistència als sulfats, a les gelades i a la intempèrie i apte per estar en contacte amb aigua potable, segons UNE-EN 1504-2, Euroclasse F de reacció al foc, segons UNE-EN 13501-1, per a aplicar en interiors i exteriors. (material) | 3 | 0.81 | 2.430 |
| mq06pym010 | h | Mescladora-bombadora per morters i guixos projectats, de 3 m³/h. (maquinària) | 0.1 | 8.52 | 0.852 |
| mo032 | h | Oficial 1ª aplicador de productes impermeabilitzants. (mà d'obra) | 0.101 | 29.67 | 2.997 |
| mo070 | h | Ajudant aplicador de productes impermeabilitzants. (mà d'obra) | 0.101 | 26.39 | 2.665 |
| % | % | Costos directes complementaris | 2 % | 8.944 | 0.179 |
|  |  | Costos directes |  |  | 9.123 |

Residus:
- col·locació: mt09bmr220a; factor de residu 0.0198

## Recursos

**mt09bmr220a** kg Morter cimentós impermeabilitzant flexible bicomponent
Dades tècniques: Cost energètic 19.712 MJ; Emissió de CO2 0.676 kg; Codi LER 17 01 01; Massa de l'element 1 kg; Volum 0.000667 m3
Residus:
- embalatge: re150101 Envasos de paper i cartró. (component de residu); rendiment 0.003 kg; Codi LER 15 01 01; Massa de l'element 1 kg; Volum 0.001333 m3
- embalatge: re170203 Plàstic. (component de residu); rendiment 0.005 kg; Codi LER 17 02 03; Massa de l'element 1 kg; Volum 0.001667 m3
