# Barrera anticapil·laritat en arrencada de mur de fàbrica

- Propietat de l'arxiu: CYPE INGENIEROS, S.A.
- Format: FIEBDC-3/2002
- Divisa: EUR
- Costos indirectes: 3.00 %
- IVA: 21.00 %

**NIP030** m Barrera anticapil·laritat en arrencada de mur de fàbrica, de 25 cm d'espessor, amb làmina de betum modificat amb elastòmer SBS, LBM(SBS)-30-FV, amb armadura de feltre de fibra de vidre de 60 g/m², de superfície no protegida, totalment adherida al suport amb bufador, col·locada amb cavalcaments sobre una capa de regularització de morter de ciment, industrial, amb additiu hidròfug, M-5, prèvia emprimació amb emulsió asfàltica no iònica i posterior aplicació de capa de protecció de morter de ciment, industrial, amb additiu hidròfug, M-5.
Barrera anticapil·laritat en arrencada de mur de fàbrica, de 25 cm d'espessor, amb làmina de betum modificat amb elastòmer SBS, LBM(SBS)-30-FV, amb armadura de feltre de fibra de vidre de 60 g/m², de superfície no protegida, totalment adherida al suport amb bufador, col·locada amb cavalcaments sobre una capa de regularització de morter de ciment, industrial, amb additiu hidròfug, M-5, prèvia emprimació amb emulsió asfàltica no iònica i posterior aplicació de capa de protecció de morter de ciment, industrial, amb additiu hidròfug, M-5.
Inclou: Replanteig. Regularització de la superfície suport. Neteja i preparació de la superfície. Aplicació de l'emprimació asfàltica. Col·locació de la impermeabilització. Abocat, estesa i reglejat de la capa de morter de protecció.
Criteri d'amidament de projecte: Longitud mesurada segons documentació gràfica de Projecte.
Criteri de mesura d'obra: Es mesurarà la longitud realment executada segons especificacions de Projecte.

| Codi | Ut | Descripció | Rendiment | Preu | Import |
|---|---|---|---|---|---|
| mt08aaa010a | m³ | Aigua. (material) | 0.006 | 1.50 | 0.01 |
| mt09mif010ia | t | Morter industrial per a obra de paleta, de ciment, color gris, amb additiu hidròfug, categoria M-5 (resistència a compressió 5 N/mm²), subministrat en sacs, segons UNE-EN 998-2. (material) | 0.005 | 38.06 | 0.19 |
| mt14pap100b | kg | Emulsió asfàltica no iònica, tipus ED segons UNE 104231. (material) | 0.088 | 2.42 | 0.21 |
| mt14lba010a | m² | Làmina de betum modificat amb elastòmer SBS, LBM(SBS)-30-FV, de 2,5 mm d'espessor, massa nominal 3 kg/m², amb armadura de feltre de fibra de vidre de 60 g/m², de superfície no protegida. Segons UNE-EN 13707. (material) | 0.263 | 3.31 | 0.87 |
| mo029 | h | Oficial 1ª aplicador de làmines impermeabilitzants. (mà d'obra) | 0.302 | 25.08 | 7.57 |
| mo067 | h | Ajudant aplicador de làmines impermeabilitzants. (mà d'obra) | 0.317 | 22.78 | 7.22 |
| % | % | Costos directes complementaris | 2 % | 16.07 | 0.32 |
|  |  | Costos directes |  |  | 16.39 |
