# Aïllament tèrmic en cambres d'aire de tancament, per insuflació, des de l'interior, de granulats de suro

- Propietat de l'arxiu: CYPE Ingenieros S.A.
- Format: FIEBDC-3/2016
- Programa: Generador de preus de la construcció. CYPE Ingenieros, S.A.
- Data: 10/05/2022
- Divisa: EUR
- Costos indirectes: 3 %
- IVA: 21 %

## N Aïllaments e impermeabilitzacions

### NV Aïllaments tèrmics d'origen vegetal

#### NVE Injecció i insuflació

**NVE030** m² Aïllament tèrmic en cambres d'aire de tancament, per insuflació, des de l'interior, de granulats de suro.
Aïllament tèrmic en tancament d'entramat lleuger de fusta, reomplint l'interior de la càmera d'aire de 48 mm de gruix mitjà, per insuflació, des de l'interior, de granulats de suro natural, procedent de panells reciclats, sense additius, color negre, de granulometria compresa entre 3 i 5 mm, densitat entre 72 i 80 kg/m³ i conductivitat tèrmica 0,043 W/(mK). Inclús cinta autoadhesiva, de 15 cm d'amplada, per al tapat dels forats executats en el parament.
Inclou: Inspecció endoscòpica de la cambra d'aire. Replanteig i realització de les perforacions en el parament. Protecció dels elements de l'entorn que puguin veure's afectats durant els treballs d'insuflació. Insuflació de l'aïllament. Copejament del parament per facilitar l'assentament de l'aïllant. Tapat dels trepants. Neteja final.
Criteri d'amidament de projecte: Superfície mesurada segons documentació gràfica de Projecte.
Criteri de mesura d'obra: Es mesurarà la superfície realment executada segons especificacions de Projecte.

| Codi | Ut | Descripció | Rendiment | Preu | Import |
|---|---|---|---|---|---|
| mt16fso010ef | m³ | Granulats de suro natural, procedent de panells reciclats, sense additius, color negre, de granulometria compresa entre 3 i 5 mm, densitat entre 72 i 80 kg/m³ i conductivitat tèrmica 0,043 W/(mK) (material) | 0.05 | 154.23 | 7.712 |
| mt15sbi010c | m | Cinta autoadhesiva, de geotèxtil no teixit de polipropilè, amb adhesiu acrílic sense dissolvents i pel·lícula de separació de paper siliconat, de 15 cm d'amplada, rang de temperatura de treball de -40 a 90°C, per a aplicar en interiors i exteriors, subministrada en rotllos de 30 m de longitud. (material) | 0.15 | 2.13 | 0.320 |
| mq08mpa010 | h | Maquinària per a insuflació d'aïllament en cambres d'aire. (maquinària) | 0.11 | 14.56 | 1.602 |
| mo030 | h | Oficial 1ª aplicador de productes aïllants. (mà d'obra) | 0.127 | 25.57 | 3.247 |
| mo068 | h | Ajudant aplicador de productes aïllants. (mà d'obra) | 0.138 | 22.73 | 3.137 |
| % | % | Costos directes complementaris | 2 % | 16.018 | 0.320 |
|  |  | Costos directes |  |  | 16.338 |

Residus:
- col·locació: mt16fso010ef; factor de residu 0.056
- col·locació: mt15sbi010c; factor de residu 0.0275077

## Recursos

**mt16fso010ef** m³ Granulats de suro natural
Dades tècniques: Cost energètic 5134.560 MJ; Emissió de CO2 -130.720 kg; Codi LER 17 02 01; Massa de l'element 76 kg; Volum 0.069091 m3

**mt15sbi010c** m Cinta autoadhesiva
Dades tècniques: Cost energètic 6.040 MJ; Emissió de CO2 0.189 kg; Codi LER 17 02 03; Massa de l'element 0.065 kg; Volum 0.000108 m3
