# Aïllament tèrmic d'origen vegetal per l'interior del full exterior, en façana de doble full de fàbrica cara vista

- Propietat de l'arxiu: CYPE Ingenieros S.A.
- Format: FIEBDC-3/2016
- Programa: Generador de preus de la construcció. CYPE Ingenieros, S.A.
- Data: 06/06/2025
- Divisa: EUR
- Costos indirectes: 3 %
- IVA: 21 %

## N Aïllaments e impermeabilitzacions

### NV Aïllaments tèrmics d'origen vegetal

#### NVF Façanes i mitgeres

**NVF010** m² Aïllament tèrmic d'origen vegetal per l'interior del full exterior, en façana de doble full de fàbrica cara vista.
Aïllament tèrmic d'origen vegetal per l'interior del full exterior, en façana de doble full de fàbrica cara vista, format per panell d'aglomerat de suro expandit, de 25 mm d'espessor, de 1000x500 mm, color negre, d'entre 105 i 125 kg/m³ de densitat, resistència tèrmica 0,65 m²K/W, conductivitat tèrmica 0,04 W/(mK), factor de resistència a la difusió del vapor d'aigua entre 7 i 14, Euroclasse E de reacció al foc, segons UNE-EN 13501-1, resistència a compressió >= 100 kPa, col·locat a topall i amb paletades d'adhesiu cimentós.
Inclou: Neteja i preparació de la superfície del suport. Replanteig i tall de l'aïllament. Aplicació de l'adhesiu. Aplicació de l'adhesiu. Col·locació de l'aïllament. Resolució de punts singulars.
Criteri d'amidament de projecte: Superfície mesurada segons documentació gràfica de Projecte.
Criteri de mesura d'obra: Es mesurarà la superfície realment executada segons especificacions de Projecte.

| Codi | Ut | Descripció | Rendiment | Preu | Import |
|---|---|---|---|---|---|
| mt16aaa040f | kg | Adhesiu cimentós per a fixació de plaques aïllants, en paraments verticals. (material) | 2 | 0.45 | 0.900 |
| mt16acs010lb | m² | Panell d'aglomerat de suro expandit, de 25 mm d'espessor, de 1000x500 mm, color negre, d'entre 105 i 125 kg/m³ de densitat, resistència tèrmica 0,65 m²K/W, conductivitat tèrmica 0,04 W/(mK), factor de resistència a la difusió del vapor d'aigua entre 7 i 14, Euroclasse E de reacció al foc, segons UNE-EN 13501-1, resistència a compressió >= 100 kPa; segons UNE-EN 13170. (material) | 1.05 | 10.27 | 10.784 |
| mo054 | h | Oficial 1ª muntador d'aïllaments. (mà d'obra) | 0.12 | 30.63 | 3.676 |
| mo101 | h | Ajudant muntador d'aïllaments. (mà d'obra) | 0.12 | 26.39 | 3.167 |
| % | % | Costos directes complementaris | 2 % | 18.527 | 0.371 |
|  |  | Costos directes |  |  | 18.898 |

Residus:
- col·locació: mt16aaa040f Adhesiu cimentós per a fixació de plaques aïllants, en paraments verticals; factor de residu 0.07
- col·locació: mt16acs010lb; factor de residu 0.045863

## Recursos

**mt16aaa040f** kg Adhesiu cimentós per a fixació de plaques aïllants, en paraments verticals
Dades tècniques: Cost energètic 3.871 MJ; Emissió de CO2 0.344 kg; Codi LER 17 09 04; Massa de l'element 1 kg; Volum 0.000667 m3
Residus:
- embalatge: re170203 Plàstic. (component de residu); rendiment 0.003 kg; Codi LER 17 02 03; Massa de l'element 1 kg; Volum 0.001667 m3

**mt16acs010lb** m² Panell d'aglomerat de suro expandit
Dades tècniques: Cost energètic 196.646 MJ; Emissió de CO2 -4.825 kg; Codi LER 17 06 04; Massa de l'element 2.875 kg; Volum 0.004792 m3
Residus:
- embalatge: re170203 Plàstic; rendiment 0.025 kg
