# Aïllament tèrmic per l'exterior de cobertes inclinades d'estructura de fusta, amb panells de fibres de fusta

- Propietat de l'arxiu: CYPE Ingenieros S.A.
- Format: FIEBDC-3/2016
- Programa: Generador de preus de la construcció. CYPE Ingenieros, S.A.
- Data: 11/03/2024
- Divisa: EUR
- Costos indirectes: 3 %
- IVA: 21 %

## N Aïllaments e impermeabilitzacions

### NV Aïllaments tèrmics d'origen vegetal

#### NVN Cobertes inclinades

**NVN010** m² Aïllament tèrmic per l'exterior de cobertes inclinades d'estructura de fusta, amb panells de fibres de fusta.
Aïllament tèrmic per l'exterior de cobertes inclinades d'estructura contínua de fusta, format per barrera de vapor de làmina autoadhesiva de polipropilè, de 0,45 mm d'espessor i 130 g/m²; aïllament tèrmic de panell aïllant de capa única, de fibres de fusta, de 40 mm d'espessor i 1200x625 mm, de superfície llisa i mecanitzat lateral recte, segons UNE-EN 13171, resistència tèrmica 1,05 m²K/W, conductivitat tèrmica 0,04 W/(mK), densitat 110 kg/m³; aïllament sota teula de panell aïllant impermeable, de fibres de fusta, de 18 mm d'espessor, de superfície llisa i mecanitzat lateral encadellat, resistència tèrmica 0,4 m²K/W, conductivitat tèrmica 0,046 W/(mK), densitat 260 kg/m³; i impermeabilització de làmina impermeabilitzant de microfibres de polipropilè, de 0,5 mm d'espessor i 145 g/m², Euroclasse E de reacció al foc segons UNE-EN 13501-1, estanquitat a l'aigua classe W1 segons UNE-EN 1928.
Criteri de valoració econòmica: El preu no inclou l'estructura suport ni la cobertura de la coberta.
Inclou: Neteja del suport. Col·locació de la barrera de vapor. Tall i preparació de l'aïllament. Col·locació de l'aïllament. Col·locació de la impermeabilització.
Criteri d'amidament de projecte: Superfície mesurada segons documentació gràfica de Projecte.
Criteri de mesura d'obra: Es mesurarà la superfície realment executada segons especificacions de Projecte.

| Codi | Ut | Descripció | Rendiment | Preu | Import |
|---|---|---|---|---|---|
| mt15bio030a | m² | Barrera de vapor amb estanquitat a l'aire, formada per una làmina autoadhesiva de polipropilè, de 0,45 mm d'espessor i 130 g/m², subministrada en rotllos de 1,50x50 m, segons UNE-EN 13984. (material) | 1.05 | 2.54 | 2.667 |
| mt16bab060a | m² | Panell aïllant de capa única, de fibres de fusta, de 40 mm d'espessor i 1200x625 mm, de superfície llisa i mecanitzat lateral recte, segons UNE-EN 13171, resistència tèrmica 1,05 m²K/W, conductivitat tèrmica 0,04 W/(mK), densitat 110 kg/m³, Euroclasse E de reacció al foc segons UNE-EN 13501-1. (material) | 1.05 | 9.7 | 10.185 |
| mt16bab050a | m² | Panell aïllant impermeable, sota teula, de fibres de fusta, de 18 mm d'espessor, encadellat, segons UNE-EN 13171, resistència tèrmica 0,4 m²K/W, conductivitat tèrmica 0,046 W/(mK), densitat 260 kg/m³, Euroclasse E de reacció al foc segons UNE-EN 13501-1. (material) | 1.05 | 7.6 | 7.980 |
| mt15bio015a | m² | Làmina impermeabilitzant de microfibres de polipropilè, de 0,5 mm d'espessor i 145 g/m², Euroclasse E de reacció al foc segons UNE-EN 13501-1, estanquitat a l'aigua classe W1 segons UNE-EN 1928, subministrada en rotllos de 1,50x50 m, segons UNE-EN 13859-1. (material) | 1.05 | 2.42 | 2.541 |
| mo054 | h | Oficial 1ª muntador d'aïllaments. (mà d'obra) | 0.393 | 29.34 | 11.531 |
| mo101 | h | Ajudant muntador d'aïllaments. (mà d'obra) | 0.367 | 25.28 | 9.278 |
| % | % | Costos directes complementaris | 2 % | 44.182 | 0.884 |
|  |  | Costos directes |  |  | 45.066 |

Residus:
- col·locació: mt15bio030a; factor de residu 0.07
- col·locació: mt16bab060a; factor de residu 0.0408959
- col·locació: mt16bab050a; factor de residu 0.0449374
- col·locació: mt15bio015a; factor de residu 0.07

## Recursos

**mt15bio030a** m² Barrera de vapor amb estanquitat a l'aire
Dades tècniques: Cost energètic 14.406 MJ; Emissió de CO2 0.494 kg; Codi LER 17 06 04; Massa de l'element 0.13 kg; Volum 0.000217 m3
Residus:
- embalatge: re170203 Plàstic. (component de residu); rendiment 0.024 kg; Codi LER 17 02 03; Massa de l'element 1 kg; Volum 0.001667 m3

**mt16bab060a** m² Panell aïllant de capa única
Dades tècniques: Cost energètic 48.020 MJ; Emissió de CO2 1.230 kg; Codi LER 17 06 04; Massa de l'element 4.4 kg; Volum 0.007333 m3
Residus:
- embalatge: re170203 Plàstic; rendiment 0.027 kg

**mt16bab050a** m² Panell aïllant impermeable
Dades tècniques: Cost energètic 50.746 MJ; Emissió de CO2 1.292 kg; Codi LER 17 06 04; Massa de l'element 4.68 kg; Volum 0.0078 m3
Residus:
- embalatge: re170203 Plàstic; rendiment 0.025 kg

**mt15bio015a** m² Làmina impermeabilitzant de microfibres de polipropilè
Dades tècniques: Cost energètic 15.800 MJ; Emissió de CO2 0.537 kg; Codi LER 17 06 04; Massa de l'element 0.145 kg; Volum 0.000242 m3
Residus:
- embalatge: re170203 Plàstic; rendiment 0.024 kg
