# Sistema "VELUX" de tub solar per a cobertes planes

- Propietat de l'arxiu: CYPE Ingenieros S.A.
- Format: FIEBDC-3/2016
- Programa: Generador de preus de la construcció. CYPE Ingenieros, S.A.
- Data: 25/01/2025
- Divisa: EUR
- Costos indirectes: 3 %
- IVA: 21 %

## Q Cobertes

### QL Lluernaris

#### QLT Tubs solars

**QLT020** U Sistema "VELUX" de tub solar per a cobertes planes.
Tub solar rígid, model TCR 0K14 2010 "VELUX", de 35 cm de diàmetre, compost per un marc de PVC blanc de 15 cm d'altura, fulla de material plàstic (ABS), cúpula exterior transparent de polimetilmetacrilat (PMMA), dos tubs rígids d'alumini, amb revestiment interior reflector, de 62 cm de longitud i 35 cm de diàmetre, dos colzes regulables entre 0° i 45°, kit difusor amb doble panell acrílic aïllant i anell embellidor interior, de plàstic, de color blanc, instal·lat en cobertes planes amb pendents de 0° a 15°, mitjançant 1 extensió rígida d'alumini, amb revestiment interior reflector, model ZTR 0K14, de 62 cm de longitud i 35 cm de diàmetre. Totalment equipat i muntat.
Inclou: Replanteig. Presentació, aplomat i anivellació del marc. Cargolat dels elements de fixació del marc. Segellat de junts perimetrals. Col·locació d'accessoris.
Criteri d'amidament de projecte: Nombre d'unitats previstes, segons documentació gràfica de Projecte.
Criteri de mesura d'obra: Es mesurarà el nombre d'unitats realment executades segons especificacions de Projecte.

| Codi | Ut | Descripció | Rendiment | Preu | Import |
|---|---|---|---|---|---|
| mt21trv060b | U | Tub solar rígid, model TCR 0K14 2010 "VELUX", de 35 cm de diàmetre, compost per un marc de PVC blanc de 15 cm d'altura, fulla de material plàstic (ABS), cúpula exterior transparent de polimetilmetacrilat (PMMA), dos tubs rígids d'alumini, amb revestiment interior reflector, de 62 cm de longitud i 35 cm de diàmetre, dos colzes regulables entre 0° i 45°, kit difusor amb doble panell acrílic aïllant i anell embellidor interior, de plàstic, de color blanc, per a instal·lació en cobertes planes amb pendents de 0° a 15°. (material) | 1 | 619 | 619.000 |
| mt21trv020c | U | Extensió rígida d'alumini, amb revestiment interior reflector, per a tub solar, model ZTR 0K14 0062 "VELUX", de 62 cm de longitud i 35 cm de diàmetre. (material) | 1 | 81 | 81.000 |
| mo011 | h | Oficial 1ª muntador. (mà d'obra) | 1.439 | 30.63 | 44.077 |
| mo080 | h | Ajudant muntador. (mà d'obra) | 0.599 | 26.39 | 15.808 |
| % | % | Costos directes complementaris | 2 % | 759.885 | 15.198 |
|  |  | Costos directes |  |  | 775.083 |
