# Coberta inclinada de xapa perfilada d'acer prelacat, de 0,8 mm d'espessor, amb una pendent major del 10%

- Propietat de l'arxiu: CYPE INGENIEROS, S.A.
- Format: FIEBDC-3/2002
- Divisa: EUR
- Costos indirectes: 3.00 %
- IVA: 21.00 %

**QTA010** m² Coberta inclinada de xapa perfilada d'acer prelacat, de 0,8 mm d'espessor, amb una pendent major del 10%.
Subministrament i muntatge de cobertura de vessants de cobertes inclinades, amb una pendent major del 10%, mitjançant xapa perfilada d'acer prelacat, de 0,8 mm de gruix, en perfil comercial prelacat per la cara exterior, fixada mecànicament a qualsevol tipus de corretja estructural (no inclosa en aquest preu). També p/p de talls, cavalcaments, cargols i elements de fixació, accessoris i junts.
Inclou: Replanteig de les xapes per faldó. Tall, preparació i col·locació de les xapes. Execució de juntes i perímetre. Fixació mecànica de les xapes perfilades.
Criteri d'amidament de projecte: Superfície mesurada en veritable magnitud, segons documentació gràfica de Projecte.
Criteri de mesura d'obra: Es mesurarà, en veritable magnitud, la superfície realment executada segons especificacions de Projecte.

| Codi | Ut | Descripció | Rendiment | Preu | Import |
|---|---|---|---|---|---|
| mt13ccp010b | m² | Xapa perfilada d'acer prelacat, espessor 0,8 mm. (material) | 1.100 | 6.66 | 7.33 |
| mt13ccg030d | U | Cargol autoroscant de 6,5x70 mm d'acer inoxidable, amb volandera. (material) | 3.000 | 0.50 | 1.50 |
| mo051 | h | Oficial 1ª muntador de tancaments industrials. (mà d'obra) | 0.179 | 24.57 | 4.40 |
| mo098 | h | Ajudant muntador de tancaments industrials. (mà d'obra) | 0.179 | 21.14 | 3.78 |
| % | % | Costos directes complementaris | 2 % | 17.01 | 0.34 |
|  |  | Costos directes |  |  | 17.35 |
