# Formació de pendents amb maó ceràmic buit (súper maó), per revestir, 50x20x4 cm, sobre envans alleugerits de 50 cm d'altura mitja, en coberta inclinada, amb un pendent mitjà del 30%

- Propietat de l'arxiu: CYPE INGENIEROS, S.A.
- Format: FIEBDC-3/2002
- Divisa: EUR
- Costos indirectes: 3.00 %
- IVA: 21.00 %

**QTG010** m² Formació de pendents amb maó ceràmic buit (súper maó), per revestir, 50x20x4 cm, sobre envans alleugerits de 50 cm d'altura mitja, en coberta inclinada, amb un pendent mitjà del 30%.
Formació de pendents amb maó ceràmic buit (súper maó), per revestir, 50x20x4 cm, sobre envans alleugerits de maó ceràmic buit de 29x14x9 cm rebut amb morter de ciment, industrial, M-5, amb 50 cm d'altura mitja, en coberta inclinada, amb un pendent mitjà del 30%.
Inclou: Neteja del supradós del sostre. Formació de envans alleugerits. Col·locació de les peces ceràmiques que formen el tauler.
Criteri d'amidament de projecte: Superfície de l'aiguavés mesurada en veritable magnitud, segons documentació gràfica de Projecte.
Criteri de mesura d'obra: Es mesurarà, en veritable magnitud, la superfície realment executada segons especificacions de Projecte.

| Codi | Ut | Descripció | Rendiment | Preu | Import |
|---|---|---|---|---|---|
| mt04lcc010c | U | Maó ceràmic buit (totxana), per revestir, 29x14x9 cm, segons UNE-EN 771-1. (material) | 14.533 | 0.16 | 2.33 |
| mt08aaa010a | m³ | Aigua. (material) | 0.009 | 1.50 | 0.01 |
| mt09mif010ca | t | Morter industrial per a obra de paleta, de ciment, color gris, categoria M-5 (resistència a compressió 5 N/mm²), subministrat en sacs, segons UNE-EN 998-2. (material) | 0.047 | 32.25 | 1.52 |
| mt04lcg010a | U | Maó ceràmic buit (súper maó), per revestir, 50x20x4 cm, segons UNE-EN 771-1. (material) | 10.000 | 0.32 | 3.20 |
| mo020 | h | Oficial 1ª construcció. (mà d'obra) | 1.118 | 23.78 | 26.59 |
| mo113 | h | Peó ordinari construcció. (mà d'obra) | 0.879 | 19.83 | 17.43 |
| % | % | Costos directes complementaris | 2 % | 51.08 | 1.02 |
|  |  | Costos directes |  |  | 52.10 |
