# Tauler ceràmic, per a formació de faldó en coberta inclinada

- Propietat de l'arxiu: CYPE Ingenieros S.A.
- Format: FIEBDC-3/2016
- Programa: Generador de preus de la construcció. CYPE Ingenieros, S.A.
- Data: 30/11/2021
- Divisa: EUR
- Costos indirectes: 3 %
- IVA: 21 %

## Q Cobertes

### QU Components de cobertes inclinades

#### QUG Formació de pendents i faldons

**QUG110** m² Tauler ceràmic, per a formació de faldó en coberta inclinada.
Tauler de peces ceràmiques encadellades "CERÁMICA MIRAMAR", per revestir, de 100x25x4 cm, amb una capa de regularització de morter de ciment, industrial, M-5, de 3 cm d'espessor i acabat remolinat i replè de les juntes entre les peces de dos trams contigus amb el mateix morter, recolzat sobre suport discontinu de fàbrica; per a formació de faldó en coberta inclinada.
Inclou: Replanteig. Tall de les peces. Col·locació de les peces ceràmiques que formen el tauler. Abocat, estesa i reglejat de la capa de morter de regularització.
Criteri d'amidament de projecte: Superfície de l'aiguavés mesurada en veritable magnitud, segons documentació gràfica de Projecte.
Criteri de mesura d'obra: Es mesurarà, en veritable magnitud, la superfície realment executada segons especificacions de Projecte.

| Codi | Ut | Descripció | Rendiment | Preu | Import |
|---|---|---|---|---|---|
| mt04lcm050f | U | Tauler ceràmic buit encadellat "CERÁMICA MIRAMAR", per revestir, 100x25x4 cm. Segons segons UNE 67041. (material) | 4 | 0.48 | 1.920 |
| mt08aaa010a | m³ | Aigua. (material) | 0.016 | 1.5 | 0.024 |
| mt09mif010ca | t | Morter industrial per a obra de paleta, de ciment, color gris, categoria M-5 (resistència a compressió 5 N/mm²), subministrat en sacs, segons UNE-EN 998-2. (material) | 0.058 | 33.86 | 1.964 |
| mo020 | h | Oficial 1ª construcció. (mà d'obra) | 0.52 | 24.51 | 12.745 |
| mo077 | h | Ajudant construcció. (mà d'obra) | 0.404 | 21.77 | 8.795 |
| % | % | Costos directes complementaris | 2 % | 25.448 | 0.509 |
|  |  | Costos directes |  |  | 25.957 |

Residus:
- col·locació: mt04lcm050f Tauler ceràmic buit encadellat "CERÁMICA MIRAMAR", per revestir, 100x25x4 cm. Segons segons UNE 67041; factor de residu 0.084
- col·locació: mt09mif010ca; factor de residu 0.042

## Recursos

**mt04lcm050f** U Tauler ceràmic buit encadellat "CERÁMICA MIRAMAR", per revestir, 100x25x4 cm. Segons segons UNE 67041
Dades tècniques: Cost energètic 30.383 MJ; Emissió de CO2 1.749 kg; Codi LER 17 01 03; Massa de l'element 8.5 kg; Volum 0.0068 m3
Residus:
- embalatge: re170201 Fusta. (component de residu); rendiment 0.026 kg; Codi LER 17 02 01; Massa de l'element 1 kg; Volum 0.000909 m3
- embalatge: re170203 Plàstic. (component de residu); rendiment 0.003 kg; Codi LER 17 02 03; Massa de l'element 1 kg; Volum 0.001667 m3

**mt08aaa010a** m³ Aigua
Dades tècniques: Cost energètic 60.000 MJ; Emissió de CO2 30.000 kg

**mt09mif010ca** t Morter industrial per a obra de paleta
Dades tècniques: Cost energètic 2298.579 MJ; Emissió de CO2 173.938 kg; Codi LER 17 01 01; Massa de l'element 1000 kg; Volum 0.666667 m3
Residus:
- embalatge: re150101 Envasos de paper i cartró. (component de residu); rendiment 8.571 kg; Codi LER 15 01 01; Massa de l'element 1 kg; Volum 0.001333 m3
- embalatge: re170201 Fusta; rendiment 2.313 kg
- embalatge: re170203 Plàstic; rendiment 0.241 kg
