# Cantonera de PVC

- Propietat de l'arxiu: CYPE INGENIEROS, S.A.
- Format: FIEBDC-3/2002
- Divisa: EUR
- Costos indirectes: 3.00 %
- IVA: 21.00 %

**RAG018** m Cantonera de PVC.
Cantonera de PVC.
Inclou: Replanteig. Tall de la cantonera. Fixació de la cantonera.
Criteri d'amidament de projecte: Longitud mesurada segons documentació gràfica de Projecte.
Criteri de mesura d'obra: Es mesurarà la longitud realment executada segons especificacions de Projecte.

| Codi | Ut | Descripció | Rendiment | Preu | Import |
|---|---|---|---|---|---|
| mt19awa010 | m | Cantonera de PVC en cantonades enrajolades. (material) | 1.050 | 1.32 | 1.39 |
| mo024 | h | Oficial 1ª enrajolador. (mà d'obra) | 0.174 | 24.50 | 4.26 |
| % | % | Costos directes complementaris | 2 % | 5.65 | 0.11 |
|  |  | Costos directes |  |  | 5.76 |
