# Capa de terminació de morter natural d'argila sense additius sobre capa base, en parament interior

- Propietat de l'arxiu: CYPE Ingenieros S.A.
- Format: FIEBDC-3/2016
- Programa: Generador de preus de la construcció. CYPE Ingenieros, S.A.
- Data: 11/03/2024
- Divisa: EUR
- Costos indirectes: 3 %
- IVA: 21 %

## R Revestiments i extradossats

### RB Morters industrials per a enlluït i lliscat

#### RBC Morters d'argila

**RBC020** m² Capa de terminació de morter natural d'argila sense additius sobre capa base, en parament interior.
Capa de terminació de morter natural d'argila sense additius, de 2 mm d'espessor, amb acabat llis, aplicat manualment, sobre capa base de morter natural d'argila sense additius, en parament interior vertical, de fins 3 m d'altura; consolidació de la superfície amb impregnació incolora consolidant, a base de silicat potàssic.
Criteri de valoració econòmica: El preu inclou la protecció dels elements de l'entorn que puguin veure's afectats durant els treballs i la resolució de punts singulars, però no inclou la capa base de morter.
Inclou: Especejament de panys de treball. Preparació del morter. Aplicació del morter. Realització de juntes i punts singulars. Execució de l'acabat. Aplicació de dues mans d'impregnació incolora consolidant.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt28mca020a | kg | Morter natural d'argila sense additius, compost per àrids seleccionats amb granulometria de fins a 2 mm de diàmetre, densitat 1820 kg/m³, subministrat en sacs. (material) | 2.8 | 1.65 | 4.620 |
| mt08aaa010a | m³ | Aigua. (material) | 0.005 | 1.5 | 0.008 |
| mt28mca030a | l | Impregnació incolora consolidant, a base de silicat potàssic, impermeable a l'aigua de pluja, permeable al vapor d'aigua, per a aplicació sobre capa de terminació de morter natural d'argila sense additius. (material) | 0.25 | 3.8 | 0.950 |
| mo039 | h | Oficial 1ª revocador. (mà d'obra) | 0.324 | 28.42 | 9.208 |
| mo111 | h | Peó especialitzat revocador. (mà d'obra) | 0.324 | 25.02 | 8.106 |
| % | % | Costos directes complementaris | 2 % | 22.892 | 0.458 |
|  |  | Costos directes |  |  | 23.350 |

Residus:
- col·locació: mt28mca020a; factor de residu 0.0066

## Recursos

**mt28mca020a** kg Morter natural d'argila sense additius
Dades tècniques: Cost energètic 0.348 MJ; Emissió de CO2 0.032 kg; Codi LER 17 01 01; Massa de l'element 1 kg; Volum 0.000667 m3
Residus:
- embalatge: re150101 Envasos de paper i cartró. (component de residu); rendiment 0.014 kg; Codi LER 15 01 01; Massa de l'element 1 kg; Volum 0.001333 m3

**mt08aaa010a** m³ Aigua
Dades tècniques: Cost energètic 60.000 MJ; Emissió de CO2 30.000 kg
