# Revestiment decoratiu en paraments exteriors

- Propietat de l'arxiu: CYPE INGENIEROS, S.A.
- Format: FIEBDC-3/2002
- Divisa: EUR
- Costos indirectes: 3.00 %
- IVA: 21.00 %

**RBC041** m² Revestiment decoratiu en paraments exteriors, amb morter industrial Morcemsec Active Proyectable "GRUPO PUMA", tipus CR CSIV W2, segons UNE-EN 998-1, color blanc, a base de ciment TX, fotocatalític, descontaminant i autonetejable, i.active "FYM ITALCEMENTI GROUP", armat i reforçat amb malla antiàlcalis, prèvia aplicació d'una capa de pont d'adherència Implafix "GRUPO PUMA", en aquells llocs de la seva superfície on presenti deficiències, per a la realització de la capa d'acabat en revestiments continus bicapa.
Formació en paraments exteriors, de capa d'acabat per a revestiments continus bicapa, amb morter industrial Morcemsec Active Proyectable "GRUPO PUMA", tipus CR CSIV W2, segons UNE-EN 998-1, color blanc, compost per ciment TX, fotocatalític, descontaminant i autonetejable, i.active "FYM ITALCEMENTI GROUP", pols de marbre i additius orgànics i inorgànics. Aplicat mecànicament sobre una capa base de formigó (no inclosa en aquest preu), i un cop iniciat l'enduriment, remolinar el material amb un remolinador de fusta o plàstic, prèvia aplicació d'una capa de pont d'adherència Implafix "GRUPO PUMA", compost de resines sintètiques, càrregues minerals i additius orgànics i inorgànics (100% de la superfície del parament). Inclús p/p de preparació de la superfície de suport, formació de junts, racons, arestes, acabats en els trobaments amb paraments, revestiments o altres elements rebuts a la seva superfície, reforç amb malla antiàlcalis en els canvis de material i en els fronts de forjat i curat del morter.
Inclou: Preparació de la superfície suport. Especejament de panys de treball. Preparació del morter. Aplicació del pont d'adherència. Aplicació del morter. Realització de juntes i punts singulars. Acabat superficial. Cura del morter.
Criteri d'amidament de projecte: Superfície mesurada segons documentació gràfica de Projecte, deduint els buits de superfície major de 3 m², afegint a canvi la superfície de la part interior del buit, corresponent al desenvolupament de brancals i llindes.
Criteri de mesura d'obra: Es mesurarà la superfície realment executada segons especificacions de Projecte, deduint els buits de superfície major de 3 m², afegint a canvi la superfície de la part interior del buit, corresponent al desenvolupament de brancals i llindes.

| Codi | Ut | Descripció | Rendiment | Preu | Import |
|---|---|---|---|---|---|
| mt28mop110a | kg | Pont d'adherència Implafix "GRUPO PUMA", per a incrementar l'adherència entre morters a base de ciment i/o calç i suports de formigó, compost de resines sintètiques, càrregues minerals i additius orgànics i inorgànics. (material) | 0.200 | 6.28 | 1.26 |
| mt28mop211d | kg | Morter industrial Morcemsec Active Proyectable "GRUPO PUMA", tipus CR CSIV W2, segons UNE-EN 998-1, color blanc, compost per ciment TX, fotocatalític, descontaminant i autonetejable, i.active "FYM ITALCEMENTI GROUP", pols de marbre i additius orgànics i inorgànics. (material) | 9.000 | 0.92 | 8.28 |
| mt28mon040a | m² | Malla de fibra de vidre, antiàlcalis, de 10x10 mm de llum de malla, de 750 a 900 micres d'espessor i de 200 a 250 g/m² de massa superficial, amb 25 kp/cm² de resistència a tracció, per armar morters. (material) | 0.210 | 2.41 | 0.51 |
| mq06pym010 | h | Mescladora-bombadora per morters i guixos projectats, de 3 m³/h. (maquinària) | 0.320 | 7.95 | 2.54 |
| mo039 | h | Oficial 1ª revocador. (mà d'obra) | 0.200 | 23.30 | 4.66 |
| mo111 | h | Peó especialitzat revocador. (mà d'obra) | 0.225 | 20.55 | 4.62 |
| % | % | Costos directes complementaris | 4 % | 21.87 | 0.87 |
|  |  | Costos directes |  |  | 22.74 |
