# Revestiment continu de paraments amb microciment, sistema "MICROESTIL"

- Propietat de l'arxiu: CYPE Ingenieros S.A.
- Format: FIEBDC-3/2016
- Programa: Generador de preus de la construcció. CYPE Ingenieros, S.A.
- Data: 11/03/2024
- Divisa: EUR
- Costos indirectes: 3 %
- IVA: 21 %

## R Revestiments i extradossats

### RB Morters industrials per a enlluït i lliscat

#### RBR Microciment

**RBR010** m² Revestiment continu de paraments amb microciment, sistema "MICROESTIL".
Revestiment continu de paraments amb microciment, sistema Decor "MICROESTIL", de 3 mm d'espessor, realitzat sobre superfície absorbent. EMPRIMACIÓ: P541 a base de resines sintètiques en dispersió aquosa "MICROESTIL", diluïda en dues parts d'aigua. CAPA BASE: microciment monocomponent Plus Base "MICROESTIL", color Blanco Neutro, en dues capes, (1 kg/m² cada capa) i malla de fibra de vidre antiàlcalis, de 80 g/m² de massa superficial. CAPA DECORATIVA: microciment monocomponent Plus Fino "MICROESTIL", textura llisa efecte aigües, color Blanco Neutro, compost de ciment, àrids seleccionats i additius, de gran duresa, adherència i flexibilitat, en dues capes, (0,3 kg/m² cada capa). CAPA DE SEGELLAT: emprimació segelladora transpirable Hidrolaca "MICROESTIL" i dues mans de segellador de poliuretà alifàtic Estilpur PU-20 "MICROESTIL", sense dissolvents, acabat brillant.
Criteri de valoració econòmica: El preu no inclou la superfície suport.
Inclou: Neteja de la superfície suport. Replanteig de les juntes de dilatació i draps de treball. Aplicació de la capa d'emprimació. Aplicació de la capa base. Col·locació de la malla embeguda en la capa base. Fregat amb paper de vidre de petites adherències i imperfeccions. Aplicació de la capa decorativa. Aplicació de la capa de segellat. Neteja final de la superfície acabada.
Criteri d'amidament de projecte: Superfície mesurada segons documentació gràfica de Projecte, sense deduir forats menors de 4 m² i deduint, en els buits de superfície major de 4 m², l'excés sobre 4 m².
Criteri de mesura d'obra: Es mesurarà la superfície realment executada segons especificacions de Projecte, deduint, en els buits de superfície major de 4 m², l'excés sobre 4 m².

| Codi | Ut | Descripció | Rendiment | Preu | Import |
|---|---|---|---|---|---|
| mt28mcm070a | l | Emprimació monocomponent P541 "MICROESTIL", diluïda en dues parts d'aigua, a base de resines sintètiques en dispersió aquosa, per a regularitzar la porositat i millorar l'adherència dels suports absorbents i no absorbents, per a aplicar amb corró. (material) | 0.135 | 10 | 1.350 |
| mt28mcm060e | m² | Malla de fibra de vidre antiàlcalis, de 80 g/m² de massa superficial i de 1x50 m, per armar microciments. (material) | 1.05 | 1.59 | 1.670 |
| mt28mcm080ba1e | kg | Microciment monocomponent Plus Base "MICROESTIL", color Blanco Neutro, compost de ciment, àrids seleccionats i additius, de gran duresa, adherència i flexibilitat, com capa base, previ pastat amb aigua, per a aplicar amb llana. (material) | 2 | 3.9 | 7.800 |
| mt28mcm080aa1a | kg | Microciment monocomponent Plus Fino "MICROESTIL", textura llisa efecte aigües, color Blanco Neutro, compost de ciment, àrids seleccionats i additius, de gran duresa, adherència i flexibilitat, com capa decorativa, previ pastat amb aigua, per a aplicar amb llana. (material) | 0.6 | 6 | 3.600 |
| mt08aaa010a | m³ | Aigua. (material) | 0.004 | 1.5 | 0.006 |
| mt28mcm090a | l | Emprimació segelladora transpirable amb resines acríliques en dispersió aquosa, Hidrolaca "MICROESTIL", especialment indicada per a la posterior aplicació de segelladores Estilpur "MICROESTIL", per a aplicar amb brotxa. (material) | 0.12 | 13.2 | 1.584 |
| mt28mcm100a | l | Segellador de poliuretà alifàtic de dos components Estilpur PU-20 "MICROESTIL", sense dissolvents, acabat brillant, per a aplicar amb brotxa o corró. (material) | 0.12 | 37 | 4.440 |
| mo020 | h | Oficial 1ª construcció. (mà d'obra) | 0.943 | 28.42 | 26.800 |
| mo113 | h | Peó ordinari construcció. (mà d'obra) | 1.684 | 23.81 | 40.096 |
| % | % | Costos directes complementaris | 2 % | 87.346 | 1.747 |
|  |  | Costos directes |  |  | 89.093 |

Residus:
- col·locació: mt28mcm070a; factor de residu 0.0357802
- col·locació: mt28mcm060e Malla de fibra de vidre antiàlcalis, de 80 g/m² de massa superficial i de 1x50 m, per armar microciments; factor de residu 0.055
- col·locació: mt28mcm080ba1e; factor de residu 0.050189
- col·locació: mt28mcm080aa1a; factor de residu 0.036321
- col·locació: mt28mcm090a; factor de residu 0.03
- col·locació: mt28mcm100a; factor de residu 0.03

## Recursos

**mt28mcm070a** l Emprimació monocomponent P541 "MICROESTIL"
Dades tècniques: Cost energètic 76.577 MJ; Emissió de CO2 2.917 kg; Codi LER 17 09 04; Massa de l'element 1.01 kg; Volum 0.000673 m3
Residus:
- embalatge: re150104 Envasos metàl·lics. (component de residu); rendiment 0.06 kg; Codi LER 15 01 04; Massa de l'element 1 kg; Volum 0.001667 m3

**mt28mcm060e** m² Malla de fibra de vidre antiàlcalis, de 80 g/m² de massa superficial i de 1x50 m, per armar microciments
Dades tècniques: Cost energètic 7.915 MJ; Emissió de CO2 0.390 kg; Codi LER 17 02 03; Massa de l'element 0.08 kg; Volum 0.000133 m3
Residus:
- embalatge: re170203 Plàstic. (component de residu); rendiment 0.024 kg; Codi LER 17 02 03; Massa de l'element 1 kg; Volum 0.001667 m3

**mt28mcm080ba1e** kg Microciment monocomponent Plus Base "MICROESTIL"
Dades tècniques: Cost energètic 15.053 MJ; Emissió de CO2 0.575 kg; Codi LER 17 09 04; Massa de l'element 1 kg; Volum 0.000667 m3
Residus:
- embalatge: re170203 Plàstic; rendiment 0.003 kg

**mt28mcm080aa1a** kg Microciment monocomponent Plus Fino "MICROESTIL"
Dades tècniques: Cost energètic 15.053 MJ; Emissió de CO2 0.575 kg; Codi LER 17 09 04; Massa de l'element 1 kg; Volum 0.000667 m3
Residus:
- embalatge: re170203 Plàstic; rendiment 0.003 kg

**mt08aaa010a** m³ Aigua
Dades tècniques: Cost energètic 60.000 MJ; Emissió de CO2 30.000 kg

**mt28mcm090a** l Emprimació segelladora transpirable amb resines acríliques en dispersió aquosa
Dades tècniques: Cost energètic 77.145 MJ; Emissió de CO2 2.939 kg; Codi LER 17 09 04; Massa de l'element 1.017 kg; Volum 0.000678 m3
Residus:
- embalatge: re150104 Envasos metàl·lics; rendiment 0.064 kg

**mt28mcm100a** l Segellador de poliuretà alifàtic de dos components Estilpur PU-20 "MICROESTIL"
Dades tècniques: Cost energètic 149.135 MJ; Emissió de CO2 7.243 kg; Codi LER 17 09 04; Massa de l'element 1.03 kg; Volum 0.000687 m3
Residus:
- embalatge: re150104 Envasos metàl·lics; rendiment 0.064 kg
