# Revestiment continu de paraments amb microciment

- Propietat de l'arxiu: CYPE INGENIEROS, S.A.
- Format: FIEBDC-3/2002
- Divisa: EUR
- Costos indirectes: 3.00 %
- IVA: 21.00 %

**RBR020** m² Revestiment continu de paraments amb microciment, de 3 mm de gruix, realitzat sobre superfície no absorbent, amb el sistema Microfino PP WT "TOPCIMENT", mitjançant l'aplicació successiva de: capa d'emprimació tapaporus i pont d'adherència Primacem PLUS "TOPCIMENT", malla de fibra de vidre Builtex "TOPCIMENT", dues capes de microciment base en pols Microbase "TOPCIMENT", dues capes de microciment fi en pols Microfino "TOPCIMENT", pigment Arcocem PLUS "TOPCIMENT", color Negro i acabat mitjançant emprimació tapaporus Presealer "TOPCIMENT" i dues capes de segellador Topsealer WT "TOPCIMENT", acabat brillant.
Formació de revestiment continu de paraments amb microciment, de 3 mm de gruix, realitzat sobre superfície no absorbent, amb el sistema Microfino PP WT "TOPCIMENT", mitjançant l'aplicació successiva de: capa d'emprimació tapaporus i pont d'adherència Primacem PLUS "TOPCIMENT", malla de fibra de vidre Builtex "TOPCIMENT", dues capes de microciment base en pols Microbase "TOPCIMENT", compost d'aglomerants hidràulics, àrids seleccionats, resines sintètiques i additius específics, dues capes de microciment fi en pols Microfino "TOPCIMENT", compost d'aglomerants hidràulics, àrids seleccionats, resines sintètiques i additius específics, pigment Arcocem PLUS "TOPCIMENT", color Negro en la massa de la segona capa de microciment base i en les dues capes de microciment fi i acabat mitjançant emprimació tapaporus Presealer "TOPCIMENT" i dues capes de segellador Topsealer WT "TOPCIMENT", acabat brillant, compost per una dispersió polimèrica de poliuretà i un catalitzador alifàtic.
Inclou: Neteja de la superfície suport. Replanteig de les juntes de dilatació i draps de treball. Aplicació de la capa d'emprimació. Col·locació de la malla. Aplicació de dues capes de microciment base. Fregat amb paper de vidre de petites adherències i imperfeccions. Aplicació de dues capes de microciment decoratiu. Aplicació de la capa de segellat. Neteja final de la superfície acabada.
Criteri d'amidament de projecte: Superfície mesurada segons documentació gràfica de Projecte, sense deduir forats menors de 4 m² i deduint, en els buits de superfície major de 4 m², l'excés sobre 4 m².
Criteri de mesura d'obra: Es mesurarà la superfície realment executada segons especificacions de Projecte, deduint, en els buits de superfície major de 4 m², l'excés sobre 4 m².
Criteri de valoració econòmica: El preu no inclou la superfície suport.

| Codi | Ut | Descripció | Rendiment | Preu | Import |
|---|---|---|---|---|---|
| mt28mce010b | l | Emprimació tapaporus i pont d'adherència Primacem PLUS "TOPCIMENT", aplicada per a regularitzar la porositat i millorar l'adherència d'els suports no absorbents, composta de resina acrílica en dispersió aquosa i additius específics. (material) | 0.090 | 10.05 | 0.90 |
| mt28mce020a | m² | Malla de fibra de vidre Builtex "TOPCIMENT", plana i flexible, de 1x50 m. (material) | 1.000 | 1.50 | 1.50 |
| mt28mce060a | m³ | Resina acrílica líquida Acricem "TOPCIMENT", per a la preparació de morters de microciment de dos components. (material) | 0.825 | 7.00 | 5.78 |
| mt28mce030a | kg | Microciment base en pols Microbase "TOPCIMENT", compost d'aglomerants hidràulics, àrids seleccionats, resines sintètiques i additius específics, amb una densitat en pols de 1175 kg/m³. (material) | 2.000 | 2.45 | 4.90 |
| mt28mce030c | kg | Microciment fi en pols Microfino "TOPCIMENT", compost d'aglomerants hidràulics, àrids seleccionats, resines sintètiques i additius específics, amb una densitat en pols de 1175 kg/m³. (material) | 0.500 | 3.50 | 1.75 |
| mt28mce040a | U | Dosi de pigment Arcocem PLUS "TOPCIMENT", color Negro, per a 20 kg de producte. (material) | 1.500 | 1.35 | 2.03 |
| mt28mce010c | l | Emprimació tapaporus Presealer "TOPCIMENT", aplicada per a regularitzar la porositat, composta de resina acrílica en dispersió aquosa i additius específics. (material) | 0.120 | 22.50 | 2.70 |
| mt28mce050a | l | Segellador Topsealer WT "TOPCIMENT", acabat brillant, compost per una dispersió polimèrica de poliuretà i un catalitzador alifàtic. (material) | 0.150 | 29.17 | 4.38 |
| mo020 | h | Oficial 1ª construcció. (mà d'obra) | 1.495 | 23.78 | 35.55 |
| mo113 | h | Peó ordinari construcció. (mà d'obra) | 0.837 | 19.83 | 16.60 |
| % | % | Costos directes complementaris | 2 % | 76.09 | 1.52 |
|  |  | Costos directes |  |  | 77.61 |
