# Aplacat amb placa de gres porcellànic de gran format STON-KER de "BUTECH", "PORCELANOSA GRUPO", sèrie Block, acabat Carpatia Beige, de 8,1x66x1 cm, col·locada mitjançant el sistema FP de "BUTECH"

- Propietat de l'arxiu: CYPE INGENIEROS, S.A.
- Format: FIEBDC-3/2002
- Divisa: EUR
- Costos indirectes: 3.00 %
- IVA: 21.00 %

**RCG030** m² Aplacat amb placa de gres porcellànic de gran format STON-KER de "BUTECH", "PORCELANOSA GRUPO", sèrie Block, acabat Carpatia Beige, de 8,1x66x1 cm, col·locada mitjançant el sistema FP de "BUTECH".
Aplacat amb placa de gres porcellànic de gran format STON-KER de "BUTECH", "PORCELANOSA GRUPO", sèrie Block, acabat Carpatia Beige, de 8,1x66x1 cm, col·locades mitjançant el sistema FP de "BUTECH", amb juntes de 5 mm d'amplada, sobre suport revestiment arrebossat amb morter de ciment, industrial, M-5 additivat amb Unicem, rebudes amb adhesiu cimentós millorat, C2 TE, amb lliscament reduït i temps obert ampliat, Fr-one Gris "BUTECH" additivat amb Unilax, i rejuntat amb morter de junts cimentós Colorstuk Rapid, "BUTECH", tipus CG2, segons UNE-EN 13888. Inclús grapa vista i formació de juntes de dilatació de 8 mm segellades amb segellant monocomponent amb base de poliuretà P-404 blanc de "BUTECH".
Inclou: Replanteig dels eixos verticals i horitzontals de les juntes. Preparació dels elements de subjecció. Regularització i aplomat del revestiment ceràmic. Subjecció definitiva del revestiment. Formació de juntes de moviment. Rejuntat de rajoles. Acabat i neteja final.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt12pcb020ael1 | m² | Placa de gres porcellànic de gran format STON-KER de "BUTECH", "PORCELANOSA GRUPO", sèrie Block, acabat Carpatia Beige, de 8,1x66x1 cm. (material) | 1.000 | 53.85 | 53.85 |
| mt08aaa010a | m³ | Aigua. (material) | 0.007 | 1.50 | 0.01 |
| mt09mif010ca | t | Morter industrial per a obra de paleta, de ciment, color gris, categoria M-5 (resistència a compressió 5 N/mm²), subministrat en sacs, segons UNE-EN 998-2. (material) | 0.038 | 33.86 | 1.29 |
| mt09mcb030c | kg | Additiu de resina sintètica en dispersió aquosa Unicem, "BUTECH", per a millorar les prestacions mecàniques d'acabats de morters de ciment o com a pont d'unió entre capes de morter. (material) | 0.680 | 3.53 | 2.40 |
| mt09mcb010g | kg | Adhesiu cimentós millorat, C2 TE, amb lliscament reduït i temps obert ampliat, segons UNE-EN 12004, Fr-one Gris "BUTECH", per a façanes ceràmiques, compost per ciments d'alta resistència, àrids seleccionats i alt contingut en resines sintètiques. (material) | 5.000 | 0.56 | 2.80 |
| mt09mcb030b | kg | Additiu de resina sintètica en dispersió aquosa Unilax, "BUTECH", per a barrejar amb adhesiu cimentós. (material) | 1.500 | 2.41 | 3.62 |
| mt12pcb110c | U | Ancoratge tipus grapa vista metàl·lica per al sistema Fachadas Pegadas de "BUTECH". (material) | 2.000 | 1.39 | 2.78 |
| mt09mcb020da | kg | Morter de junts cimentós de fraguat i enduriment ràpid Colorstuk rapid "BUTECH", tipus CG2, segons UNE-EN 13888, color Manhattan, per junts de 2 a 15 mm, compost per conglomerants hidràulics específics, àrids seleccionats i additius especials, apte per a tot tipus de rajoles ceràmiques i pedres naturals. (material) | 0.350 | 2.20 | 0.77 |
| mt15sjb010a | U | Cartutx amb 310 ml de segellant monocomponent a base de poliuretà P-404 de "BUTECH", color blanc, per a juntes de dilatació en revestiments ceràmics. (material) | 0.206 | 5.96 | 1.23 |
| mo014 | h | Oficial 1ª muntador d'aplacats ceràmics. (mà d'obra) | 1.159 | 25.32 | 29.35 |
| mo081 | h | Ajudant muntador d'aplacats ceràmics. (mà d'obra) | 1.275 | 21.75 | 27.73 |
| % | % | Costos directes complementaris | 2 % | 125.83 | 2.52 |
|  |  | Costos directes |  |  | 128.35 |
