# Revestiment mural amb compòsit (WPC). Sistema Annapurna 50 "TARIMATEC"

- Propietat de l'arxiu: CYPE Ingenieros S.A.
- Format: FIEBDC-3/2016
- Programa: Generador de preus de la construcció. CYPE Ingenieros, S.A.
- Data: 28/10/2025
- Divisa: EUR
- Costos indirectes: 3 %
- IVA: 21 %

## R Revestiments i extradossats

### RD Decoratius

#### RDJ De compòsit

**RDJ010** m² Revestiment mural amb compòsit (WPC). Sistema Annapurna 50 "TARIMATEC".
Revestiment mural amb perfilis buits, de compòsit (WPC), model Annapurna 50 "TARIMATEC", de 3000x50x30 mm. Col·locació en obra: amb clips de poliamida reforçada amb fibra de vidre, sobre subestructura suport d'aliatge d'alumini EN AW-6060 T6. Inclús tirafons i ancoratges mecànics d'expansió, d'acer inoxidable A2, per a la fixació de la subestructura suport.
Criteri de valoració econòmica: El preu inclou la resolució de trobades i punts singulars.
Inclou: Neteja i preparació de la superfície suport. Replanteig. Fixació de la subestructura suport. Tall de les peces. Col·locació, aplomat, anivellació i alineació de les peces. Resolució de trobades i punts singulars.
Criteri d'amidament de projecte: Superfície mesurada entre paraments, segons documentació gràfica de Projecte, sense descomptar buits per instal·lacions.
Criteri de mesura d'obra: Es mesurarà la superfície realment executada segons especificacions de Projecte, sense descomptar buits per instal·lacions.

| Codi | Ut | Descripció | Rendiment | Preu | Import |
|---|---|---|---|---|---|
| mt12tar090b | m² | Subestructura suport per a la sustentació de revestiment mural amb compòsit (WPC), "TARIMATEC", formada per perfils verticals i perfil superior horitzontal, d'alumini extrudit d'aliatge 6060 amb tractament tèrmic T6, acabat lacat, color negre; esquadres de càrrega i esquadres de recolzament; clips de poliamida reforçada amb fibra de vidre; amb tirafons d'acer inoxidable A2 i tacs de niló per a la fixació dels perfils al full principal i ancoratges mecànics d'expansió, d'acer inoxidable A2 per a la fixació dels perfils al forjat. (material) | 1.05 | 25.57 | 26.849 |
| mt12tar080c | U | Perfil buit, de compòsit (WPC), model Annapurna 50 "TARIMATEC", de 3000x50x30 mm, compost per material termoplàstic i fibres vegetals amb reforç mineral, acabat raspallat. (material) | 16.67 | 7.73 | 128.859 |
| mo052 | h | Oficial 1ª muntador de sistemes de façanes prefabricades. (mà d'obra) | 1.031 | 30.63 | 31.580 |
| mo099 | h | Ajudant muntador de sistemes de façanes prefabricades. (mà d'obra) | 1.031 | 26.39 | 27.208 |
| % | % | Costos directes complementaris | 2 % | 214.496 | 4.290 |
|  |  | Costos directes |  |  | 218.786 |

Residus:
- col·locació: mt12tar090b; factor de residu 0.024
- col·locació: mt12tar080c; factor de residu 0.014

## Recursos

**mt12tar090b** m² Subestructura suport per a la sustentació de revestiment mural amb compòsit (WPC)
Dades tècniques: Cost energètic 338.006 MJ; Emissió de CO2 24.825 kg; Codi LER 17 04 02; Massa de l'element 3 kg; Volum 0.002 m3
Residus:
- embalatge: re170203 Plàstic. (component de residu); rendiment 0.022 kg; Codi LER 17 02 03; Massa de l'element 1 kg; Volum 0.001667 m3

**mt12tar080c** U Perfil buit, de compòsit (WPC)
Dades tècniques: Cost energètic 58.107 MJ; Emissió de CO2 2.472 kg; Codi LER 17 02 01; Massa de l'element 2.48 kg; Volum 0.002255 m3
Residus:
- embalatge: re150101 Envasos de paper i cartró. (component de residu); rendiment 0.013 kg; Codi LER 15 01 01; Massa de l'element 1 kg; Volum 0.001333 m3
- embalatge: re150104 Envasos metàl·lics. (component de residu); rendiment 0.002 kg; Codi LER 15 01 04; Massa de l'element 1 kg; Volum 0.001667 m3
- embalatge: re170201 Fusta. (component de residu); rendiment 0.008 kg; Codi LER 17 02 01; Massa de l'element 1 kg; Volum 0.000909 m3
- embalatge: re170203 Plàstic; rendiment 0.004 kg
