# Pintura a la calç sobre parament interior de morter de calç o morter bastard de calç

- Propietat de l'arxiu: CYPE Ingenieros S.A.
- Format: FIEBDC-3/2016
- Programa: Generador de preus de la construcció. CYPE Ingenieros, S.A.
- Data: 06/12/2022
- Divisa: EUR
- Costos indirectes: 3 %
- IVA: 21 %

## R Revestiments i extradossats

### RI Pintures en paraments interiors

#### RIC A la calç

**RIC020** m² Pintura a la calç sobre parament interior de morter de calç o morter bastard de calç.
Aplicació manual de dues mans de pintura a la calç Classical "REVETÓN", color blanc, la primera mà diluïda amb un 30 a 40% d'aigua i la següent diluïda amb un 30% d'aigua o sense diluir, (rendiment: 0,29 l/m² cada mà); prèvia aplicació d'una mà d'emprimació granulosa translúcida, sobre parament interior de morter de calç o morter bastard de calç, vertical i horitzontal de forats d'ascensors i xemeneies.
Criteri de valoració econòmica: El preu inclou la protecció dels elements de l'entorn que puguin veure's afectats durant els treballs i la resolució de punts singulars.
Inclou: Preparació, neteja i escatat previ del suport. Humectació prèvia de la superfície suport. Aplicació d'una mà de fons. Aplicació de dues mans d'acabat.
Criteri d'amidament de projecte: Superfície mesurada segons documentació gràfica de Projecte, amb el mateix criteri que el suport base.
Criteri de mesura d'obra: Es mesurarà la superfície realment executada segons especificacions de Projecte, amb el mateix criteri que el suport base.

| Codi | Ut | Descripció | Rendiment | Preu | Import |
|---|---|---|---|---|---|
| mt27pci010a | l | Emprimació granulosa, translúcida, per millorar l'adherència de pintures o revestiments a la calç sobre superfícies difícils. (material) | 0.175 | 6.53 | 1.143 |
| mt27pir200k | l | Pintura a la calç ecològica per a interior, Classical "REVETÓN", a base de calç grassa completament extinta i reposada, terres colorants, carbonat càlcic micronitzat i additius especials, color blanc, acabat mat, textura llisa, antifloridura i antiverdet, molt permeable al vapor d'aigua, resistent a la contaminació urbana, als rajos UV i als gasos de la combustió; per a aplicar amb brotxa, corró o pistola. (material) | 0.58 | 17.05 | 9.889 |
| mo038 | h | Oficial 1ª pintor. (mà d'obra) | 0.206 | 27.5 | 5.665 |
| mo076 | h | Ajudant pintor. (mà d'obra) | 0.206 | 24.46 | 5.039 |
| % | % | Costos directes complementaris | 2 % | 21.736 | 0.435 |
|  |  | Costos directes |  |  | 22.171 |

Residus:
- col·locació: mt27pir200k; factor de residu 0.021

## Recursos

**mt27pir200k** l Pintura a la calç ecològica per a interior
Dades tècniques: Cost energètic 7.563 MJ; Emissió de CO2 0.283 kg; Codi LER 17 09 04; Massa de l'element 1.4 kg; Volum 0.000933 m3
Residus:
- embalatge: re170201 Fusta. (component de residu); rendiment 0.006 kg; Codi LER 17 02 01; Massa de l'element 1 kg; Volum 0.000909 m3
