# Lasur sintètic per a fusta

- Propietat de l'arxiu: CYPE Ingenieros S.A.
- Format: FIEBDC-3/2016
- Programa: Generador de preus de la construcció. CYPE Ingenieros, S.A.
- Data: 25/01/2025
- Divisa: EUR
- Costos indirectes: 3 %
- IVA: 21 %

## R Revestiments i extradossats

### RM Pintures i tractaments sobre suport de fusta

#### RMA Lasurs

**RMA010** m² Lasur sintètic per a fusta.
Aplicació manual de dues mans de lasur sintètic per a interior i exterior, a porus obert, acabat setinat, incolor, aplicat amb brotxa, pinzell o pistola, sense diluir, (rendiment: 0,07 l/m² cada mà); (), sobre superfície de revestiment mural de fusta, en interiors. Inclús líquid protector incolor per a tractament preventiu contra insectes xilòfags, arnes i fongs de podriment.
Criteri de valoració econòmica: El preu inclou la protecció dels elements de l'entorn que puguin veure's afectats durant els treballs, però no inclou la preparació del suport.
Inclou: Aplicació del tractament. Aplicació de dues mans d'acabat.
Criteri d'amidament de projecte: Superfície mesurada segons documentació gràfica de Projecte.
Criteri de mesura d'obra: Es mesurarà la superfície realment executada segons especificacions de Projecte.

| Codi | Ut | Descripció | Rendiment | Preu | Import |
|---|---|---|---|---|---|
| mt27prj020a | l | Líquid protector incolor per a tractament preventiu contra insectes xilòfags, arnes i fongs de podriment per a interior i exterior, transparent i incolor, aplicat per polvorització, pinzellat o immersió. (material) | 0.22 | 18.98 | 4.176 |
| mt27lss010b | l | Lasur sintètic per a interior i exterior, a porus obert, acabat setinat, a base de resines alcídiques i filtres ultraviolats, incolor, aplicat amb brotxa, pinzell o pistola, per a aplicar amb brotxa, corró o pistola. (material) | 0.14 | 19.6 | 2.744 |
| mo038 | h | Oficial 1ª pintor. (mà d'obra) | 0.3 | 29.67 | 8.901 |
| mo076 | h | Ajudant pintor. (mà d'obra) | 0.06 | 26.39 | 1.583 |
| % | % | Costos directes complementaris | 2 % | 17.404 | 0.348 |
|  |  | Costos directes |  |  | 17.752 |

Residus:
- col·locació: mt27prj020a; factor de residu 0.03
- col·locació: mt27lss010b; factor de residu 0.03

## Recursos

**mt27prj020a** l Líquid protector incolor per a tractament preventiu contra insectes xilòfags
Dades tècniques: Cost energètic 0.629 MJ; Emissió de CO2 0.033 kg; Codi LER 17 09 04; Massa de l'element 1 kg; Volum 0.000667 m3
Residus:
- embalatge: re150104 Envasos metàl·lics. (component de residu); rendiment 0.064 kg; Codi LER 15 01 04; Massa de l'element 1 kg; Volum 0.001667 m3

**mt27lss010b** l Lasur sintètic per a interior i exterior
Dades tècniques: Cost energètic 30.691 MJ; Emissió de CO2 1.295 kg; Codi LER 17 09 04; Massa de l'element 0.92 kg; Volum 0.000613 m3
Residus:
- embalatge: re170203 Plàstic. (component de residu); rendiment 0.032 kg; Codi LER 17 02 03; Massa de l'element 1 kg; Volum 0.001667 m3
