# Vernís sintètic per a fusta

- Propietat de l'arxiu: CYPE Ingenieros S.A.
- Format: FIEBDC-3/2016
- Programa: Generador de preus de la construcció. CYPE Ingenieros, S.A.
- Data: 13/12/2023
- Divisa: EUR
- Costos indirectes: 3 %
- IVA: 21 %

## R Revestiments i extradossats

### RM Pintures i tractaments sobre suport de fusta

#### RMB Vernissos

**RMB015** m² Vernís sintètic per a fusta.
Aplicació manual de dues mans de vernís sintètic, a porus tancat, acabat setinat, inodor, incolor, aplicat amb brotxa, corró o pistola, sense diluir, (rendiment: 0,059 l/m² cada mà); prèvia aplicació d'una mà de fons aquós protector, insecticida, fungicida i termicida per a interior i exterior, (rendiment: 0,22 l/m²), sobre superfície d'escales de fusta, en exteriors.
Criteri de valoració econòmica: El preu inclou la protecció dels elements de l'entorn que puguin veure's afectats durant els treballs, però no inclou la preparació del suport.
Inclou: Aplicació d'una mà de fons. Aplicació de dues mans d'acabat.
Criteri d'amidament de projecte: Superfície mesurada segons documentació gràfica de Projecte.
Criteri de mesura d'obra: Es mesurarà la superfície realment executada segons especificacions de Projecte.

| Codi | Ut | Descripció | Rendiment | Preu | Import |
|---|---|---|---|---|---|
| mt27prj020a | l | Fons aquós protector, insecticida, fungicida i termicida per a interior i exterior, transparent i incolor, destinat al tractament preventiu de la fusta, aplicat per polvorització, pinzellat o immersió. (material) | 0.22 | 18.98 | 4.176 |
| mt27bsj010a | l | Vernís sintètic per a exterior, a porus tancat, incolor, acabat setinat, a base de resines alcídiques, amb resistència als raigs UV, per a aplicar amb brotxa, corró o pistola. (material) | 0.118 | 14.95 | 1.764 |
| mo038 | h | Oficial 1ª pintor. (mà d'obra) | 0.372 | 27.5 | 10.230 |
| mo076 | h | Ajudant pintor. (mà d'obra) | 0.06 | 24.46 | 1.468 |
| % | % | Costos directes complementaris | 2 % | 17.638 | 0.353 |
|  |  | Costos directes |  |  | 17.991 |

Residus:
- col·locació: mt27prj020a; factor de residu 0.03
- col·locació: mt27bsj010a; factor de residu 0.0275

## Recursos

**mt27prj020a** l Fons aquós protector
Dades tècniques: Cost energètic 0.629 MJ; Emissió de CO2 0.033 kg; Codi LER 17 09 04; Massa de l'element 1 kg; Volum 0.000667 m3
Residus:
- embalatge: re150104 Envasos metàl·lics. (component de residu); rendiment 0.064 kg; Codi LER 15 01 04; Massa de l'element 1 kg; Volum 0.001667 m3

**mt27bsj010a** l Vernís sintètic per a exterior
Dades tècniques: Cost energètic 29.798 MJ; Emissió de CO2 1.768 kg; Codi LER 08 01 11; Massa de l'element 0.92 kg; Volum 0.001022 m3
Residus:
- embalatge: re150104 Envasos metàl·lics; rendiment 0.057 kg
