# Laca nitrocel·lulòsica d'aspecte mat a polir, aplicada en dues mans mitjançant pistola sobre reixes i baranes

- Propietat de l'arxiu: CYPE INGENIEROS, S.A.
- Format: FIEBDC-3/2002
- Divisa: EUR
- Costos indirectes: 3.00 %
- IVA: 21.00 %

**RML010** m² Laca nitrocel·lulòsica d'aspecte mat a polir, aplicada en dues mans mitjançant pistola sobre reixes i baranes.
Preparació i pintat de reixes i baranes de fusta amb laca nitrocel·lulòsica d'aspecte mat a polir, mitjançant la realització de les següents operacions: segellat de nusos, escatat fi de la zona segellada passat el temps d'assecat; aplicació d'una mà d'emprimació amb un rendiment de 0,1 kg/m²; empastat i escatat acurat passat el temps d'assecat, i aplicació de dues mans d'acabat de laca a pistola amb un rendiment de 0,15 l/m² cada una d'elles. Inclús neteja prèvia del suport.
Inclou: Preparació i neteja de la superfície suport. Aplicació d'una mà d'emprimació. Empastat i escatat. Aplicació de dues mans d'acabat.
Criteri d'amidament de projecte: Superfície mesurada segons documentació gràfica de Projecte, sense descomptar buits, considerant la superfície que tanquen, definida per les seves dimensions màximes, per una sola cara.
Criteri de mesura d'obra: Es mesurarà la superfície realment executada segons especificacions de Projecte, per una sola cara, considerant la superfície que tanquen, definida per les seves dimensions màximes.

| Codi | Ut | Descripció | Rendiment | Preu | Import |
|---|---|---|---|---|---|
| mt27tma020 | kg | Emprimació porus obert (fons). (material) | 0.200 | 5.20 | 1.04 |
| mt27lwa020 | kg | Dissolvent especial per laques. (material) | 0.300 | 2.73 | 0.82 |
| mt27lni010a | l | Laca nitrocelul·lòsica satinada sintètica blanca. (material) | 0.300 | 10.43 | 3.13 |
| mo038 | h | Oficial 1ª pintor. (mà d'obra) | 0.383 | 24.50 | 9.38 |
| mo076 | h | Ajudant pintor. (mà d'obra) | 0.383 | 21.75 | 8.33 |
| % | % | Costos directes complementaris | 2 % | 22.70 | 0.45 |
|  |  | Costos directes |  |  | 23.15 |
