# Esmalt resistent a altes temperatures, per radiadors

- Propietat de l'arxiu: CYPE Ingenieros S.A.
- Format: FIEBDC-3/2016
- Programa: Generador de preus de la construcció. CYPE Ingenieros, S.A.
- Data: 11/03/2024
- Divisa: EUR
- Costos indirectes: 3 %
- IVA: 21 %

## R Revestiments i extradossats

### RN Pintures sobre suport metàl·lic

#### RNS Especials

**RNS030** U Esmalt resistent a altes temperatures, per radiadors.
Aplicació manual de dues mans d'esmalt sintètic resistent a altes temperatures, color blanc, acabat setinat; prèvia aplicació de dues mans d'emprimació sintètica antioxidant d'assecat ràpid, a base de resines alcídiques, color blanc, acabat mat, sobre radiador de 6 elements, de ferro o acer.
Criteri de valoració econòmica: El preu inclou la protecció dels elements de l'entorn que puguin veure's afectats durant els treballs i la resolució de punts singulars.
Inclou: Preparació i neteja de la superfície suport. Aplicació de dues mans d'emprimació. Aplicació de dues mans d'acabat.
Criteri d'amidament de projecte: Nombre d'unitats previstes, segons documentació gràfica de Projecte.
Criteri de mesura d'obra: Es mesurarà el nombre d'unitats realment executades segons especificacions de Projecte.

| Codi | Ut | Descripció | Rendiment | Preu | Import |
|---|---|---|---|---|---|
| mt27pfi140a | l | Emprimació sintètica antioxidant d'assecat ràpid, color blanc, acabat mat, a base de resines alcídiques i pigments antioxidants, d'alta resistència a la corrosió, per a aplicar amb brotxa o pistola. (material) | 0.07 | 10.91 | 0.764 |
| mt27pac010a | l | Esmalt sintètic resistent a altes temperatures, color blanc, acabat setinat, a base de resines alcídiques i pigments, exempt de plom, amb alta resistència a agents atmosfèrics, per aplicar amb brotxa, corró o pistola sobre superfícies de ferro o acer sotmeses a temperatures de fins a 80°C. (material) | 0.047 | 25.13 | 1.181 |
| mo038 | h | Oficial 1ª pintor. (mà d'obra) | 0.273 | 28.42 | 7.759 |
| mo076 | h | Ajudant pintor. (mà d'obra) | 0.025 | 25.28 | 0.632 |
| % | % | Costos directes complementaris | 2 % | 10.336 | 0.207 |
|  |  | Costos directes |  |  | 10.543 |

Residus:
- col·locació: mt27pfi140a; factor de residu 0.0307566
- col·locació: mt27pac010a; factor de residu 0.0275

## Recursos

**mt27pfi140a** l Emprimació sintètica antioxidant d'assecat ràpid
Dades tècniques: Cost energètic 126.005 MJ; Emissió de CO2 4.788 kg; Codi LER 17 09 04; Massa de l'element 1.45 kg; Volum 0.000967 m3
Residus:
- embalatge: re150104 Envasos metàl·lics. (component de residu); rendiment 0.063 kg; Codi LER 15 01 04; Massa de l'element 1 kg; Volum 0.001667 m3

**mt27pac010a** l Esmalt sintètic resistent a altes temperatures
Dades tècniques: Cost energètic 65.888 MJ; Emissió de CO2 3.477 kg; Codi LER 08 01 11; Massa de l'element 1.48 kg; Volum 0.001644 m3
Residus:
- embalatge: re150104 Envasos metàl·lics; rendiment 0.057 kg
