# Acabat decoratiu sobre parament exterior

- Propietat de l'arxiu: CYPE Ingenieros S.A.
- Format: FIEBDC-3/2016
- Programa: Generador de preus de la construcció. CYPE Ingenieros, S.A.
- Data: 11/03/2024
- Divisa: EUR
- Costos indirectes: 3 %
- IVA: 21 %

## R Revestiments i extradossats

### RP Conglomerats tradicionals

#### RPR Acabats

**RPR030** m² Acabat decoratiu sobre parament exterior.
Formació d'acabat esgrafiat mitjançant l'aplicació manual, sobre un parament exterior, prèviament arrebossat (no inclòs en aquest preu), de dues capas de morter de calç aéria apagada de diferents colors; la primera de 10 mm de gruix, dossificació 1:4 i àrid gros i la segona, que porta inclòs el pigment en la seva massa, de 8 mm de gruix, dossificació 1:4 i àrid fi de granulometria molt cuidada. Acabat superficial: estergit mitjançant plantilles i esgrafiat de l'última capa amb espàtula de fusta, tall previ oblic del costat dibuixat amb estilets. Inclús preparació de la superfície de suport, col·locació de malla de fibra de vidre antiàlcalis per a reforç de trobades entre materials diferents i en els fronts de forjat, a un 20% de la superfície del parament, formació de juntes, racons, mestres, arestes, queixals, brancals, llindes, rematades en els trobaments amb paraments, revestiments o altres elements rebuts en la seva superfície.
Inclou: Preparació de la superfície suport. Col·locació de la malla entre diferents materials i en els fronts de forjat. Especejament de panys de treball. Preparació i aplicació d'una primera capa. Preparació i aplicació d'una segona capa. Realització de les juntes. Estargit mitjançant plantilles. Egrafiat. Repassos i neteja final.
Criteri d'amidament de projecte: Superfície mesurada segons documentació gràfica de Projecte, deduint els buits de superfície major de 1 m² i incloent el desenvolupament dels queixals.
Criteri de mesura d'obra: Es mesurarà la superfície realment executada segons especificacions de Projecte, deduint els buits de superfície major de 1 m² i incloent el desenvolupament dels queixals.

| Codi | Ut | Descripció | Rendiment | Preu | Import |
|---|---|---|---|---|---|
| mt28pmc010a | m³ | Pasta de morter de cal per acabats, inclús xinesa. (material) | 0.025 | 120.39 | 3.010 |
| mt09var030a | m² | Malla de fibra de vidre teixida, amb impregnació de PVC, de 10x10 mm de llum de malla, antiàlcalis, de 115 a 125 g/m² i 500 µm d'espessor, per a armar gotejats tradicionals, esquerdejats i morters. (material) | 0.21 | 1.55 | 0.326 |
| mt09pmr010 | kg | Pigment per a morters i acabats. (material) | 0.015 | 9 | 0.135 |
| mo039 | h | Oficial 1ª revocador. (mà d'obra) | 1.021 | 28.42 | 29.017 |
| mo079 | h | Ajudant revocador. (mà d'obra) | 1.021 | 25.28 | 25.811 |
| mo111 | h | Peó especialitzat revocador. (mà d'obra) | 0.516 | 25.02 | 12.910 |
| mo020 | h | Oficial 1ª construcció. (mà d'obra) | 2.967 | 28.42 | 84.322 |
| mo113 | h | Peó ordinari construcció. (mà d'obra) | 0.36 | 23.81 | 8.572 |
| % | % | Costos directes complementaris | 2 % | 164.103 | 3.282 |
|  |  | Costos directes |  |  | 167.385 |

Residus:
- col·locació: mt28pmc010a Pasta de morter de cal per acabats, inclús xinesa; factor de residu 0.03
- col·locació: mt09var030a; factor de residu 0.055
- col·locació: mt09pmr010 Pigment per a morters i acabats; factor de residu 0.03

## Recursos

**mt28pmc010a** m³ Pasta de morter de cal per acabats, inclús xinesa
Dades tècniques: Cost energètic 60.744 MJ; Emissió de CO2 3.016 kg; Codi LER 17 09 04; Massa de l'element 1900 kg; Volum 1.266667 m3
Residus:
- embalatge: re170203 Plàstic. (component de residu); rendiment 0.627 kg; Codi LER 17 02 03; Massa de l'element 1 kg; Volum 0.001667 m3

**mt09var030a** m² Malla de fibra de vidre teixida
Dades tècniques: Cost energètic 10.710 MJ; Emissió de CO2 0.527 kg; Codi LER 17 02 03; Massa de l'element 0.12 kg; Volum 0.0002 m3
Residus:
- embalatge: re170203 Plàstic; rendiment 0.024 kg

**mt09pmr010** kg Pigment per a morters i acabats
Dades tècniques: Cost energètic 0.291 MJ; Emissió de CO2 0.014 kg; Codi LER 17 09 04; Massa de l'element 1 kg; Volum 0.000667 m3
Residus:
- embalatge: re170203 Plàstic; rendiment 0.003 kg
