# Morter monocapa polimèric, sobre suport de formigó

- Propietat de l'arxiu: CYPE Ingenieros S.A.
- Format: FIEBDC-3/2016
- Programa: Generador de preus de la construcció. CYPE Ingenieros, S.A.
- Data: 11/03/2024
- Divisa: EUR
- Costos indirectes: 3 %
- IVA: 21 %

## R Revestiments i extradossats

### RQ Sistemes monocapa industrials

#### RQO Morters monocapa

**RQO021** m² Morter monocapa polimèric, sobre suport de formigó.
Formació en façanes de revestiment continu de 12 mm de gruix, impermeable a l'aigua de pluja, amb morter monocapa hidròfob de xarxa tridimensional, per la impermeabilització i decoració de façanes, tipus OC CSIII W2, segons UNE-EN 998-1, acabat raspat, color Marfil, compost de ciment i càrregues minerals, additivat en massa amb polímers. Aplicat manualment sobre una superfície de formigó, prèvia aplicació d'una capa de morter pont d'unió, de 5 mm d'espessor, on s'apreciïn deficiències d'absorció o porositat (100% de la superfície del parament). Inclús preparació de la superfície suport, col·locació de malla de fibra de vidre antiàlcalis per a reforç de trobaments entre materials diferents i en els fronts de forjat, en un 20% de la superfície del parament, formació de junts, racons, mestres, arestes, queixals, brancals i llindes i acabats en les trobades amb paraments, revestiments o altres elements rebuts en la seva superfície.
Inclou: Preparació de la superfície suport. Especejament dels panys de treball. Arestat i realització de juntes. Aplicació del morter d'unió entre el suport i el morter monocapa. Col·locació de malla per a armar morter. Preparació del morter monocapa. Aplicació del morter monocapa. Reglejat i allisat del revestiment. Acabat superficial. Repassos i neteja final.
Criteri d'amidament de projecte: Superfície mesurada segons documentació gràfica de Projecte, deduint els buits de superfície major de 3 m² i incloent el desenvolupament dels queixals.
Criteri de mesura d'obra: Es mesurarà la superfície realment executada segons especificacions de Projecte, deduint els buits de superfície major de 3 m² i incloent el desenvolupament dels queixals.

| Codi | Ut | Descripció | Rendiment | Preu | Import |
|---|---|---|---|---|---|
| mt28pcs020a | kg | Morter, de 5 mm d'espessor, com pont d'unió per morters monocapa sobre suports de formigó llis i formigó cel·lular. (material) | 7.5 | 0.27 | 2.025 |
| mt28mpl010a | kg | Morter monocapa hidròfob de xarxa tridimensional, per la impermeabilització i decoració de façanes, tipus OC CSIII W2, segons UNE-EN 998-1, acabat raspat, color Marfil, compost de ciment i càrregues minerals, additivat en massa amb polímers. (material) | 16.4 | 0.95 | 15.580 |
| mt28mon040a | m² | Malla de fibra de vidre, antiàlcalis, de 10x10 mm de llum de malla, de 750 a 900 micres d'espessor i de 200 a 250 g/m² de massa superficial, amb 25 kp/cm² de resistència a tracció, per armar morters. (material) | 0.21 | 2.41 | 0.506 |
| mt28mon030 | m | Rivet de PVC. (material) | 0.75 | 0.35 | 0.263 |
| mt28mon050 | m | Perfil de PVC rígid per a formació d'arestes a revestiments de morter monocapa. (material) | 1.25 | 0.37 | 0.463 |
| mo039 | h | Oficial 1ª revocador. (mà d'obra) | 0.48 | 28.42 | 13.642 |
| mo111 | h | Peó especialitzat revocador. (mà d'obra) | 0.444 | 25.02 | 11.109 |
| % | % | Costos directes complementaris | 2 % | 43.588 | 0.872 |
|  |  | Costos directes |  |  | 44.460 |

Residus:
- col·locació: mt28pcs020a Morter, de 5 mm d'espessor, com pont d'unió per morters monocapa sobre suports de formigó llis i formigó cel·lular; factor de residu 0.07
- col·locació: mt28mpl010a; factor de residu 0.012375
- col·locació: mt28mon040a; factor de residu 0.055
- col·locació: mt28mon030 Rivet de PVC; factor de residu 0.08
- col·locació: mt28mon050 Perfil de PVC rígid per a formació d'arestes a revestiments de morter monocapa; factor de residu 0.056

## Recursos

**mt28pcs020a** kg Morter, de 5 mm d'espessor, com pont d'unió per morters monocapa sobre suports de formigó llis i formigó cel·lular
Dades tècniques: Cost energètic 2.251 MJ; Emissió de CO2 0.184 kg; Codi LER 17 09 04; Massa de l'element 1 kg; Volum 0.000667 m3
Residus:
- embalatge: re170203 Plàstic. (component de residu); rendiment 0.003 kg; Codi LER 17 02 03; Massa de l'element 1 kg; Volum 0.001667 m3

**mt28mpl010a** kg Morter monocapa hidròfob de xarxa tridimensional
Dades tècniques: Cost energètic 3.340 MJ; Emissió de CO2 0.250 kg; Codi LER 17 01 01; Massa de l'element 1 kg; Volum 0.000667 m3

**mt28mon040a** m² Malla de fibra de vidre
Dades tècniques: Cost energètic 18.046 MJ; Emissió de CO2 0.887 kg; Codi LER 17 02 03; Massa de l'element 0.225 kg; Volum 0.000375 m3
Residus:
- embalatge: re170203 Plàstic; rendiment 0.024 kg

**mt28mon030** m Rivet de PVC
Dades tècniques: Cost energètic 8.631 MJ; Emissió de CO2 0.272 kg; Codi LER 17 02 03; Massa de l'element 0.07 kg; Volum 0.000117 m3
Residus:
- embalatge: re170201 Fusta. (component de residu); rendiment 0.04 kg; Codi LER 17 02 01; Massa de l'element 1 kg; Volum 0.000909 m3
- embalatge: re170203 Plàstic; rendiment 0.001 kg

**mt28mon050** m Perfil de PVC rígid per a formació d'arestes a revestiments de morter monocapa
Dades tècniques: Cost energètic 3.294 MJ; Emissió de CO2 0.351 kg; Codi LER 17 02 03; Massa de l'element 0.07 kg; Volum 0.000117 m3
Residus:
- embalatge: re170203 Plàstic; rendiment 0.002 kg
