# Sistema "BUTECH" de enrajolat de rajoles ceràmiques

- Propietat de l'arxiu: CYPE Ingenieros S.A.
- Format: FIEBDC-3/2016
- Programa: Generador de preus de la construcció. CYPE Ingenieros, S.A.
- Data: 06/12/2022
- Divisa: EUR
- Costos indirectes: 3 %
- IVA: 21 %

## R Revestiments i extradossats

### RS Paviments

#### RSG De rajoles ceràmiques

**RSG015** m² Sistema "BUTECH" de enrajolat de rajoles ceràmiques.
Subministrament i execució de paviment mitjançant el mètode de col·locació en capa fina, de rajoles ceràmiques de gres esmaltat, de 25x25 cm, 8 €/m², capacitat d'absorció d'aigua 3%<=E<6%, grup BIIa, segons UNE-EN 14411, amb resistència al lliscament Rd<=15 segons UNE 41901 EX i lliscabilitat classe 0 segons CTE; esteses segons el sistema AIN de "BUTECH", sobre capa de lligant hidràulic d'enduriment ràpid Fast-cem, "BUTECH", de 3 cm d'espessor, realitzada sobre làmina fonoaïllant multicapa Fonopac "BUTECH" de 2,5 mm d'espessor, constituïda per una làmina de cautxú sintètic EPDM de 1 kg/m² adherida a una làmina de polietilè reticulat d'alta densitat de 2 mm d'espessor, col·locat de manera que es garanteixi l'aïllament acústic, rebudes amb adhesiu cimentós millorat, C2 TE, amb lliscament reduït i temps obert ampliat, Flexitec Gris n "BUTECH", i rejuntades amb morter de junts cimentós Colorstuk 0-4 "BUTECH", tipus CG 2, color Manhattan, per junts de fins a 4 mm. Inclús neteja, comprovació de la superfície suport, replantejaments, talls, segellat de junts de l'aïllament amb cinta autoadhesiva, formació de junts perimetrals continus, d'amplada no menor de 5 mm, en els límits amb parets, pilars exempts i elevacions de nivell i, en el seu cas, junts de partició i junts estructurals existents en el suport, talls, eliminació del material sobrant del rejuntat i neteja final del paviment.
Inclou: Neteja i comprovació de la superfície suport. Replanteig dels nivells d'acabat. Col·locació de l'aïllament. Aplicació de la capa d'anivellació. Replanteig de la disposició de les peces i junts de moviment. Aplicació de l'adhesiu. Col·locació de les rajoles a punta de paleta. Formació de junts de partició, perimetrals i estructurals. Rejuntat. Eliminació i neteja del material sobrant. Neteja final del paviment.
Criteri d'amidament de projecte: Superfície útil, mesura segons documentació gràfica de Projecte. No s'ha incrementat l'amidament per trencaments i retallades, ja que en la descomposició s'ha considerat un 5% més de peces.
Criteri de mesura d'obra: Es mesurarà la superfície realment executada segons especificacions de Projecte.

| Codi | Ut | Descripció | Rendiment | Preu | Import |
|---|---|---|---|---|---|
| mt16sab010a | m² | Làmina fonoaïllant multicapa Fonopac "BUTECH" de 2,5 mm d'espessor, constituïda per una làmina de cautxú sintètic EPDM de 1 kg/m² adherida a una làmina de polietilè reticulat d'alta densitat de 2 mm d'espessor. (material) | 1.05 | 5.32 | 5.586 |
| mt16sab020 | m | Cinta autoadhesiva per a segellat d'encavallaments en làmines d'aïllament acústic Cintex de "BUTECH". (material) | 2 | 0.42 | 0.840 |
| mt09mrb010a | kg | Lligant hidràulic d'enduriment ràpid Fast-cem, "BUTECH", utilitzat en soleres de 3 a 8 cm d'espessor per a pastar juntament amb àrids de granulometria 0-8 mm. (material) | 7.5 | 0.65 | 4.875 |
| mt01arp040a | m³ | Sorra calcària seleccionada de picament, color, de 0 a 5 mm de diàmetre. (material) | 0.032 | 23.55 | 0.754 |
| mt09mcb010c | kg | Adhesiu cimentós millorat, C2 TE, amb lliscament reduït i temps obert ampliat, segons UNE-EN 12004, Flexitec Gris n "BUTECH", per a la col·locació en capa fina de paviment ceràmic, a base de ciments d'alta resistència i additius específics, amb propietats tixòtropes. (material) | 4 | 1.66 | 6.640 |
| mt18bde020bf800 | m² | Rajola ceràmica de gres esmaltat, 25x25 cm, 8,00€/m², capacitat d'absorció d'aigua 3%<=E<6%, grup BIIa, segons UNE-EN 14411, resistència al lliscament Rd<=15 segons UNE 41901 EX, lliscabilitat classe 0 segons CTE. (material) | 1.05 | 8 | 8.400 |
| mt09mcb020a | kg | Morter de junts cimentós Colorstuk 0-4 "BUTECH", tipus CG2, segons UNE-EN 13888, color Manhattan, per junts de fins a 4 mm, a base de ciments d'alta resistència, àrids seleccionats, pigments i additius específics, per a tot tipus de peces ceràmiques i pedres naturals. (material) | 0.061 | 3.3 | 0.201 |
| mt09mcb030a | kg | Additius de làtex Cl-stuk, "BUTECH", per a incrementar la resistència mecànica i la flexibilitat i disminuir l'absorció d'aigua de morters de rejuntat. (material) | 0.35 | 1.61 | 0.564 |
| mo023 | h | Oficial 1ª enrajolador. (mà d'obra) | 0.461 | 27.5 | 12.678 |
| mo061 | h | Ajudant enrajolador. (mà d'obra) | 0.231 | 24.46 | 5.650 |
| % | % | Costos directes complementaris | 2 % | 46.188 | 0.924 |
|  |  | Costos directes |  |  | 47.112 |

Residus:
- col·locació: mt16sab010a; factor de residu 0.06
- col·locació: mt01arp040a Sorra calcària seleccionada de picament, color, de 0 a 5 mm de diàmetre; factor de residu 0.003
- col·locació: mt09mcb010c; factor de residu 0.064981
- col·locació: mt18bde020bf800; factor de residu 0.0685579
- col·locació: mt09mcb020a; factor de residu 0.035
- col·locació: mt09mcb030a; factor de residu 0.055

## Recursos

**mt16sab010a** m² Làmina fonoaïllant multicapa Fonopac "BUTECH" de 2,5 mm d'espessor
Dades tècniques: Cost energètic 125.798 MJ; Emissió de CO2 4.062 kg; Codi LER 17 06 04; Massa de l'element 1.63 kg; Volum 0.002717 m3
Residus:
- embalatge: re170203 Plàstic. (component de residu); rendiment 0.024 kg; Codi LER 17 02 03; Massa de l'element 1 kg; Volum 0.001667 m3

**mt01arp040a** m³ Sorra calcària seleccionada de picament, color, de 0 a 5 mm de diàmetre
Dades tècniques: Cost energètic 292.500 MJ; Emissió de CO2 15.600 kg; Codi LER 01 04 09; Massa de l'element 1950 kg; Volum 1.21875 m3

**mt09mcb010c** kg Adhesiu cimentós millorat
Dades tècniques: Cost energètic 4.091 MJ; Emissió de CO2 0.394 kg; Codi LER 17 09 04; Massa de l'element 1 kg; Volum 0.000667 m3
Residus:
- embalatge: re170203 Plàstic; rendiment 0.003 kg

**mt18bde020bf800** m² Rajola ceràmica de gres esmaltat
Dades tècniques: Cost energètic 234.353 MJ; Emissió de CO2 11.512 kg; Codi LER 17 01 03; Massa de l'element 20 kg; Volum 0.016 m3
Residus:
- embalatge: re150101 Envasos de paper i cartró. (component de residu); rendiment 0.18 kg; Codi LER 15 01 01; Massa de l'element 1 kg; Volum 0.001333 m3
- embalatge: re170201 Fusta. (component de residu); rendiment 0.022 kg; Codi LER 17 02 01; Massa de l'element 1 kg; Volum 0.000909 m3

**mt09mcb020a** kg Morter de junts cimentós Colorstuk 0-4 "BUTECH"
Dades tècniques: Cost energètic 7.958 MJ; Emissió de CO2 0.580 kg; Codi LER 17 09 04; Massa de l'element 1 kg; Volum 0.000667 m3
Residus:
- embalatge: re150101 Envasos de paper i cartró; rendiment 0.021 kg
- embalatge: re170201 Fusta; rendiment 0.006 kg
- embalatge: re170203 Plàstic; rendiment 0.009 kg

**mt09mcb030a** kg Additius de làtex Cl-stuk
Dades tècniques: Cost energètic 34.920 MJ; Emissió de CO2 1.764 kg; Codi LER 17 09 04; Massa de l'element 1 kg; Volum 0.000667 m3
Residus:
- embalatge: re170203 Plàstic; rendiment 0.032 kg
