# Paviment vinílic esportiu indoor, punt-elàstic multiusos

- Propietat de l'arxiu: CYPE Ingenieros S.A.
- Format: FIEBDC-3/2016
- Programa: Generador de preus de la construcció. CYPE Ingenieros, S.A.
- Data: 11/03/2024
- Divisa: EUR
- Costos indirectes: 3 %
- IVA: 21 %

## R Revestiments i extradossats

### RS Paviments

#### RSH Esportius indoor

**RSH020** m² Paviment vinílic esportiu indoor, punt-elàstic multiusos.
Paviment vinílic esportiu indoor, punt-elàstic multiusos segons UNE-EN 14904, de 3 mm d'espessor, format per una capa d'ús de PVC dur, reforçada amb una malla de fibra de vidre, sobre una capa d'escuma d'alta densitat amb estructura cel·lular tancada, subministrat en rotllos, color a escollir, pes 2,2 kg/m², altura de rebot de pilota segons UNE-EN 12235 >= 90%, classificació segons UNE-EN 14904 P1, Euroclasse Cfl-s1 de reacció al foc segons UNE-EN 13501-1, amb tractament fotoreticulat (antihumitat, anticremades, lliscament controlat), fungiestàtic i bacteriostàtic. COL·LOCACIÓ: amb adhesiu de contacte, sobre una base suport sense risc d'humitat ascendent.
Criteri de valoració econòmica: El preu no inclou la base suport.
Inclou: Replanteig i retallada del paviment. Aplicació de l'adhesiu. Col·locació del paviment. Soldat d'unió i junts entre rotllos. Eliminació i neteja del material sobrant. Neteja final del paviment.
Criteri d'amidament de projecte: Superfície útil, mesura segons documentació gràfica de Projecte, deduint els buits de superfície major de 1 m².
Criteri de mesura d'obra: Es mesurarà la superfície realment executada segons especificacions de Projecte, deduint els buits de superfície major de 1 m².

| Codi | Ut | Descripció | Rendiment | Preu | Import |
|---|---|---|---|---|---|
| mt18dww010a | kg | Adhesiu de contacte a base de resina acrílica en dispersió aquosa, per a paviment de goma, cautxú, linòleum, PVC, moqueta i tèxtil. (material) | 0.315 | 4.62 | 1.455 |
| mt18pde020a | m² | Paviment vinílic esportiu indoor, punt-elàstic multiusos segons UNE-EN 14904, de 3 mm d'espessor, format per una capa d'ús de PVC dur, reforçada amb una malla de fibra de vidre, sobre una capa d'escuma d'alta densitat amb estructura cel·lular tancada, subministrat en rotllos, color a escollir, pes 2,2 kg/m², altura de rebot de pilota segons UNE-EN 12235 >= 90%, classificació segons UNE-EN 14904 P1, Euroclasse Cfl-s1 de reacció al foc segons UNE-EN 13501-1, amb tractament fotoreticulat (antihumitat, anticremades, lliscament controlat), fungiestàtic i bacteriostàtic. (material) | 1.05 | 19.5 | 20.475 |
| mo026 | h | Oficial 1ª instal·lador de revestiments flexibles. (mà d'obra) | 0.216 | 28.42 | 6.139 |
| mo064 | h | Ajudant instal·lador de revestiments flexibles. (mà d'obra) | 0.12 | 25.28 | 3.034 |
| % | % | Costos directes complementaris | 2 % | 31.103 | 0.622 |
|  |  | Costos directes |  |  | 31.725 |

Residus:
- col·locació: mt18dww010a; factor de residu 0.038943

## Recursos

**mt18dww010a** kg Adhesiu de contacte a base de resina acrílica en dispersió aquosa
Dades tècniques: Cost energètic 75.527 MJ; Emissió de CO2 2.872 kg; Codi LER 17 09 04; Massa de l'element 1 kg; Volum 0.000667 m3
Residus:
- embalatge: re170203 Plàstic. (component de residu); rendiment 0.003 kg; Codi LER 17 02 03; Massa de l'element 1 kg; Volum 0.001667 m3
