# Tapa per a fals sostre continu de plaques d'escaiola

- Propietat de l'arxiu: CYPE Ingenieros S.A.
- Format: FIEBDC-3/2016
- Programa: Generador de preus de la construcció. CYPE Ingenieros, S.A.
- Data: 11/03/2024
- Divisa: EUR
- Costos indirectes: 3 %
- IVA: 21 %

## R Revestiments i extradossats

### RT Falsos sostres en interiors

#### RTA Continus, de plaques d'escaiola

**RTA020** m Tapa per a fals sostre continu de plaques d'escaiola.
Formació de contrapetja vertical en canvi de nivell de fals sostre continu, mitjançant plaques d'escaiola amb nervadures i acabat llis rebudes amb pasta d'escaiola, per tancar un espai de 20 cm d'altura.
Inclou: Replanteig i traçat en els paraments de la situació de la tapa. Presentació i tall de les peces. Humectació de la base de fixació. Estesa de la pasta d'aferrament. Col·locació i rejuntat de les peces. Repassos de punts de trobada entre peces, cantonades i racons.
Criteri d'amidament de projecte: Longitud mesurada segons documentació gràfica de Projecte.
Criteri de mesura d'obra: Es mesurarà la longitud realment executada segons especificacions de Projecte.

| Codi | Ut | Descripció | Rendiment | Preu | Import |
|---|---|---|---|---|---|
| mt09pes010 | m³ | Pasta d'escaiola, segons UNE-EN 13279-1. (material) | 0.004 | 173.6 | 0.694 |
| mt12fpe010b | m² | Placa d'escaiola amb nervadures, de 100x60 cm i de 8 mm d'espessor (20 mm de gruix total, incloent les nervadures), amb cantell recte i acabat llis, sense revestir, per a falsos sostres. (material) | 0.22 | 3.11 | 0.684 |
| mo035 | h | Oficial 1ª escaiolista. (mà d'obra) | 0.42 | 28.42 | 11.936 |
| mo117 | h | Peó escaiolista. (mà d'obra) | 0.42 | 23.81 | 10.000 |
| % | % | Costos directes complementaris | 2 % | 23.314 | 0.466 |
|  |  | Costos directes |  |  | 23.780 |

Residus:
- col·locació: mt09pes010 Pasta d'escaiola, segons UNE-EN 13279-1; factor de residu 0.0053
- col·locació: mt12fpe010b; factor de residu 0.021

## Recursos

**mt09pes010** m³ Pasta d'escaiola, segons UNE-EN 13279-1
Dades tècniques: Cost energètic 2846.250 MJ; Emissió de CO2 107.250 kg; Codi LER 17 08 02; Massa de l'element 825 kg; Volum 0.825 m3

**mt12fpe010b** m² Placa d'escaiola amb nervadures
Dades tècniques: Cost energètic 22.696 MJ; Emissió de CO2 1.009 kg; Codi LER 17 08 02; Massa de l'element 6.6 kg; Volum 0.0066 m3
Residus:
- embalatge: re170203 Plàstic. (component de residu); rendiment 0.004 kg; Codi LER 17 02 03; Massa de l'element 1 kg; Volum 0.001667 m3
