# Falsa biga contínua de plaques d'escaiola

- Propietat de l'arxiu: CYPE Ingenieros S.A.
- Format: FIEBDC-3/2016
- Programa: Generador de preus de la construcció. CYPE Ingenieros, S.A.
- Data: 11/03/2024
- Divisa: EUR
- Costos indirectes: 3 %
- IVA: 21 %

## R Revestiments i extradossats

### RT Falsos sostres en interiors

#### RTA Continus, de plaques d'escaiola

**RTA021** m Falsa biga contínua de plaques d'escaiola.
Formació de falsa biga contínua de 20x20 cm de secció, amb dues cares de plaques d'escaiola amb nervadures i acabat llis, subjectes mitjançant estopada penjant. Inclús filferro de lligar d'acer galvanitzat per a fixacions.
Inclou: Replanteig i traçat en els paraments. Presentació i tall de les peces. Humectació de la base de fixació. Estesa de la pasta d'aferrament. Col·locació i rejuntat de les peces. Repassos de punts de trobada entre peces, cantonades i racons.
Criteri d'amidament de projecte: Longitud mesurada segons documentació gràfica de Projecte.
Criteri de mesura d'obra: Es mesurarà la longitud realment executada segons especificacions de Projecte.

| Codi | Ut | Descripció | Rendiment | Preu | Import |
|---|---|---|---|---|---|
| mt12fpe010b | m² | Placa d'escaiola amb nervadures, de 100x60 cm i de 8 mm d'espessor (20 mm de gruix total, incloent les nervadures), amb cantell recte i acabat llis, sense revestir, per a falsos sostres. (material) | 0.42 | 3.11 | 1.306 |
| mt12fac010 | kg | Fibres vegetals en rotllos. (material) | 0.088 | 1.35 | 0.119 |
| mt09pes010 | m³ | Pasta d'escaiola, segons UNE-EN 13279-1. (material) | 0.002 | 173.6 | 0.347 |
| mo035 | h | Oficial 1ª escaiolista. (mà d'obra) | 0.396 | 28.42 | 11.254 |
| mo117 | h | Peó escaiolista. (mà d'obra) | 0.396 | 23.81 | 9.429 |
| % | % | Costos directes complementaris | 2 % | 22.455 | 0.449 |
|  |  | Costos directes |  |  | 22.904 |

Residus:
- col·locació: mt12fpe010b; factor de residu 0.021
- col·locació: mt12fac010 Fibres vegetals en rotllos; factor de residu 0.0175
- col·locació: mt09pes010 Pasta d'escaiola, segons UNE-EN 13279-1; factor de residu 0.0053

## Recursos

**mt12fpe010b** m² Placa d'escaiola amb nervadures
Dades tècniques: Cost energètic 22.696 MJ; Emissió de CO2 1.009 kg; Codi LER 17 08 02; Massa de l'element 6.6 kg; Volum 0.0066 m3
Residus:
- embalatge: re170203 Plàstic. (component de residu); rendiment 0.004 kg; Codi LER 17 02 03; Massa de l'element 1 kg; Volum 0.001667 m3

**mt12fac010** kg Fibres vegetals en rotllos
Dades tècniques: Cost energètic 25.100 MJ; Emissió de CO2 -1.720 kg; Codi LER 20 02 01; Massa de l'element 1 kg; Volum 0.000667 m3

**mt09pes010** m³ Pasta d'escaiola, segons UNE-EN 13279-1
Dades tècniques: Cost energètic 2846.250 MJ; Emissió de CO2 107.250 kg; Codi LER 17 08 02; Massa de l'element 825 kg; Volum 0.825 m3
