# Trobada de fals sostre continu de plaques d'escaiola amb parament vertical

- Propietat de l'arxiu: CYPE Ingenieros S.A.
- Format: FIEBDC-3/2016
- Programa: Generador de preus de la construcció. CYPE Ingenieros, S.A.
- Data: 11/03/2024
- Divisa: EUR
- Costos indirectes: 3 %
- IVA: 21 %

## R Revestiments i extradossats

### RT Falsos sostres en interiors

#### RTA Continus, de plaques d'escaiola

**RTA022** m Trobada de fals sostre continu de plaques d'escaiola amb parament vertical.
Formació de trobada entre el fals sostre continu de plaques d'escaiola i el parament vertical, mitjançant la fixació al parament de motllura prefabricada d'escaiola de 4x4 cm, per a suport perimetral de les plaques; deixant una separació mínima de 5 mm entre les plaques i el parament. Inclús cola per a escaiola per a la fixació de les peces.
Inclou: Replantig i traçat en el parament. Presentació i tall de les peces. Humectació de la base de fixació. Estesa de la cola. Col·locació i rejuntat de les peces. Repàs de trobades entre peces, cantonades i racons.
Criteri d'amidament de projecte: Longitud mesurada segons documentació gràfica de Projecte.
Criteri de mesura d'obra: Es mesurarà la longitud realment executada segons especificacions de Projecte.

| Codi | Ut | Descripció | Rendiment | Preu | Import |
|---|---|---|---|---|---|
| mt09eyc030 | kg | Cola per a escaiola. (material) | 0.15 | 0.35 | 0.053 |
| mt12fre010ad | m | Motllura d'escaiola, de 4x4 cm, per a solució perimetral de fals sostre. (material) | 1.1 | 1.48 | 1.628 |
| mo035 | h | Oficial 1ª escaiolista. (mà d'obra) | 0.144 | 28.42 | 4.092 |
| mo117 | h | Peó escaiolista. (mà d'obra) | 0.144 | 23.81 | 3.429 |
| % | % | Costos directes complementaris | 2 % | 9.202 | 0.184 |
|  |  | Costos directes |  |  | 9.386 |

Residus:
- col·locació: mt12fre010ad Motllura d'escaiola, de 4x4 cm, per a solució perimetral de fals sostre; factor de residu 0.019116

## Recursos

**mt12fre010ad** m Motllura d'escaiola, de 4x4 cm, per a solució perimetral de fals sostre
Dades tècniques: Cost energètic 5.179 MJ; Emissió de CO2 0.230 kg; Codi LER 17 08 02; Massa de l'element 1.5 kg; Volum 0.0015 m3
Residus:
- embalatge: re170203 Plàstic. (component de residu); rendiment 0.001 kg; Codi LER 17 02 03; Massa de l'element 1 kg; Volum 0.001667 m3
