# Tapa per fals sostre registrable de plaques d'escaiola

- Propietat de l'arxiu: CYPE Ingenieros S.A.
- Format: FIEBDC-3/2016
- Programa: Generador de preus de la construcció. CYPE Ingenieros, S.A.
- Data: 11/03/2024
- Divisa: EUR
- Costos indirectes: 3 %
- IVA: 21 %

## R Revestiments i extradossats

### RT Falsos sostres en interiors

#### RTB Registrables, de plaques d'escaiola

**RTB020** m Tapa per fals sostre registrable de plaques d'escaiola.
Formació de contrapetja vertical en canvi de nivell de fals sostre registrable, mitjançant plaques d'escaiola amb nervadures i acabat llis sobre perfils metàl·lics, per tancar un espai de 20 cm d'altura. Inclús fixacions per a l'ancoratge dels perfils i pasta d'escaiola.
Inclou: Replanteig i traçat en els paraments de la situació de la tapa. Presentació i tall de les peces. Humectació de la base de fixació. Muntatge dels perfils. Col·locació i rejuntat de les peces. Repassos de punts de trobada entre peces, cantonades i racons.
Criteri d'amidament de projecte: Longitud mesurada segons documentació gràfica de Projecte.
Criteri de mesura d'obra: Es mesurarà la longitud realment executada segons especificacions de Projecte.

| Codi | Ut | Descripció | Rendiment | Preu | Import |
|---|---|---|---|---|---|
| mt12fpe010b | m² | Placa d'escaiola amb nervadures, de 100x60 cm i de 8 mm d'espessor (20 mm de gruix total, incloent les nervadures), amb cantell recte i acabat llis, sense revestir, per a falsos sostres. (material) | 0.224 | 3.11 | 0.697 |
| mt09pes010 | m³ | Pasta d'escaiola, segons UNE-EN 13279-1. (material) | 0.002 | 173.6 | 0.347 |
| mt12psg225 | m | Perfil d'acer galvanitzat, per a la sustentació de tapa en falsos sostres enregistrables. (material) | 2.1 | 2.21 | 4.641 |
| mt12psg230 | U | Forquilla d'acer galvanitzat. (material) | 0.55 | 0.69 | 0.380 |
| mt12psg231 | U | Peça d'empalmament. (material) | 0.55 | 0.87 | 0.479 |
| mo035 | h | Oficial 1ª escaiolista. (mà d'obra) | 0.599 | 28.42 | 17.024 |
| mo117 | h | Peó escaiolista. (mà d'obra) | 0.599 | 23.81 | 14.262 |
| % | % | Costos directes complementaris | 2 % | 37.830 | 0.757 |
|  |  | Costos directes |  |  | 38.587 |

Residus:
- col·locació: mt12fpe010b; factor de residu 0.021
- col·locació: mt09pes010 Pasta d'escaiola, segons UNE-EN 13279-1; factor de residu 0.0053

## Recursos

**mt12fpe010b** m² Placa d'escaiola amb nervadures
Dades tècniques: Cost energètic 22.696 MJ; Emissió de CO2 1.009 kg; Codi LER 17 08 02; Massa de l'element 6.6 kg; Volum 0.0066 m3
Residus:
- embalatge: re170203 Plàstic. (component de residu); rendiment 0.004 kg; Codi LER 17 02 03; Massa de l'element 1 kg; Volum 0.001667 m3

**mt09pes010** m³ Pasta d'escaiola, segons UNE-EN 13279-1
Dades tècniques: Cost energètic 2846.250 MJ; Emissió de CO2 107.250 kg; Codi LER 17 08 02; Massa de l'element 825 kg; Volum 0.825 m3
