# Fals sostre registrable de plaques de guix laminat. Sistema "PLADUR"

- Propietat de l'arxiu: CYPE Ingenieros S.A.
- Format: FIEBDC-3/2016
- Programa: Generador de preus de la construcció. CYPE Ingenieros, S.A.
- Data: 11/03/2024
- Divisa: EUR
- Costos indirectes: 3 %
- IVA: 21 %

## R Revestiments i extradossats

### RT Falsos sostres en interiors

#### RTD Enregistrables, de plaques de guix laminat

**RTD023** m² Fals sostre registrable de plaques de guix laminat. Sistema "PLADUR".
Fals sostre registrable suspès, decoratiu, situat a una altura menor de 4 m. Sistema Decor "PLADUR", constituït per: ESTRUCTURA: perfileria vista, d'acer galvanitzat, T - 15/43, amb sola de 15 mm d'amplària, comprenent perfils primaris 15x38/3600 mm "PLADUR", perfils secundaris 15x38/1200 mm "PLADUR", perfils secundaris 15x38/600 mm "PLADUR", suspesos del forjat o element suport amb penjats TR i varetes; PLAQUES: plaques de guix laminat, de superfície llisa, Decor "PLADUR", de 1200x600 mm i 10 mm de gruix, revestides per la seva cara vista amb una capa de vinil color blanc RAL 9003. Inclús perfils angulars 19x19 mm "PLADUR", fixacions per a l'ancoratge dels perfils i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12pfp081a | m | Perfil angular 19x19 mm "PLADUR", color blanc, d'acer galvanitzat, segons UNE-EN 13964. (material) | 0.7 | 1.18 | 0.826 |
| mt12pfp080q | m | Perfil primari 15x38/3600 mm "PLADUR", color blanc, d'acer galvanitzat, segons UNE-EN 13964. (material) | 0.9 | 1.93 | 1.737 |
| mt12pfp080u | m | Perfil secundari 15x38/1200 mm "PLADUR", color blanc, d'acer galvanitzat, segons UNE-EN 13964. (material) | 1.8 | 1.93 | 3.474 |
| mt12psg220 | U | Fixació composta per tac i cargol 5x27. (material) | 0.75 | 0.06 | 0.045 |
| mt12prp021a | U | Penjat TR "PLADUR". (material) | 0.75 | 0.15 | 0.113 |
| mt12prp030a | U | Barnilla de penjament "PLADUR". (material) | 0.75 | 0.6 | 0.450 |
| mt12psp022cm | m² | Placa de guix laminat, de superfície llisa, Decor "PLADUR", de 1200x600 mm i 10 mm de gruix, revestida per la seva cara vista amb una capa de vinil color blanc RAL 9003, per col·locar sobre perfileria vista amb sola de 15 mm d'amplària, per a falsos sostres registrables, segons UNE-EN 13964. (material) | 1.02 | 8.46 | 8.629 |
| mo015 | h | Oficial 1ª muntador de falsos sostres. (mà d'obra) | 0.276 | 29.34 | 8.098 |
| mo082 | h | Ajudant muntador de falsos sostres. (mà d'obra) | 0.276 | 25.28 | 6.977 |
| % | % | Costos directes complementaris | 2 % | 30.349 | 0.607 |
|  |  | Costos directes |  |  | 30.956 |

Residus:
- col·locació: mt12pfp081a Perfil angular 19x19 mm "PLADUR", color blanc, d'acer galvanitzat, segons UNE-EN 13964; factor de residu 0.0188
- col·locació: mt12pfp080q Perfil primari 15x38/3600 mm "PLADUR", color blanc, d'acer galvanitzat, segons UNE-EN 13964; factor de residu 0.0163
- col·locació: mt12pfp080u Perfil secundari 15x38/1200 mm "PLADUR", color blanc, d'acer galvanitzat, segons UNE-EN 13964; factor de residu 0.0163
- col·locació: mt12psp022cm; factor de residu 0.018

## Recursos

**mt12pfp081a** m Perfil angular 19x19 mm "PLADUR", color blanc, d'acer galvanitzat, segons UNE-EN 13964
Dades tècniques: Cost energètic 5.780 MJ; Emissió de CO2 0.427 kg; Codi LER 17 04 05; Massa de l'element 0.18 kg; Volum 0.000086 m3
Residus:
- embalatge: re170203 Plàstic. (component de residu); rendiment 0.005 kg; Codi LER 17 02 03; Massa de l'element 1 kg; Volum 0.001667 m3

**mt12pfp080q** m Perfil primari 15x38/3600 mm "PLADUR", color blanc, d'acer galvanitzat, segons UNE-EN 13964
Dades tècniques: Cost energètic 41.638 MJ; Emissió de CO2 1.282 kg; Codi LER 17 04 05; Massa de l'element 0.31 kg; Volum 0.000148 m3
Residus:
- embalatge: re170203 Plàstic; rendiment 0.006 kg

**mt12pfp080u** m Perfil secundari 15x38/1200 mm "PLADUR", color blanc, d'acer galvanitzat, segons UNE-EN 13964
Dades tècniques: Cost energètic 38.986 MJ; Emissió de CO2 1.201 kg; Codi LER 17 04 05; Massa de l'element 0.29 kg; Volum 0.000138 m3
Residus:
- embalatge: re170203 Plàstic; rendiment 0.006 kg

**mt12psp022cm** m² Placa de guix laminat
Dades tècniques: Cost energètic 178.956 MJ; Emissió de CO2 2.671 kg; Codi LER 17 08 02; Massa de l'element 6.8 kg; Volum 0.0068 m3
Residus:
- embalatge: re170203 Plàstic; rendiment 0.004 kg
