# Fals sostre registrable, per a ús industrial, de panells de llana de vidre

- Propietat de l'arxiu: CYPE Ingenieros S.A.
- Format: FIEBDC-3/2016
- Programa: Generador de preus de la construcció. CYPE Ingenieros, S.A.
- Data: 11/03/2024
- Divisa: EUR
- Costos indirectes: 3 %
- IVA: 21 %

## R Revestiments i extradossats

### RT Falsos sostres en interiors

#### RTF Registrables, de fibres minerals

**RTF020** m² Fals sostre registrable, per a ús industrial, de panells de llana de vidre.
Fals sostre registrable suspès, per a ús industrial, situat a una altura menor de 4 m, constituït per: ESTRUCTURA: perfileria vista T 24, comprenent perfils primaris i secundaris, suspesos del forjat o element suport amb varetes i penjants; PANELLS: panells autoportants de llana de vidre, compostos per mòduls de 1200x1200x50 mm, acabat en relleu color alumini, recoberts amb un complex de kraft-alumini gofrat. Inclús perfils angulars, fixacions per a l'ancoratge dels perfils i accessoris de muntatge.
Inclou: Replanteig dels eixos de la trama modular. Anivellació i col·fixació dels perfils perimetrals. Replanteig dels perfils primaris de la trama. Senyalització dels punts d'ancoratge al forjat o element de suport. Anivellació i suspensió dels perfils primaris i secundaris de la trama. Tall dels panells. Col·locació dels panells. Resolució de trobades i punts singulars.
Criteri d'amidament de projecte: Superfície mesurada entre paraments, segons documentació gràfica de Projecte, sense descomptar buits per instal·lacions.
Criteri de mesura d'obra: Es mesurarà la superfície realment executada segons especificacions de Projecte, sense descomptar buits per instal·lacions.

| Codi | Ut | Descripció | Rendiment | Preu | Import |
|---|---|---|---|---|---|
| mt16pau010b | m² | Panell autoportant de llana de vidre, compost per mòduls de 1200x1200x50 mm, acabat en relleu color alumini, recobert amb un complex de kraft-alumini gofrat, per a perfileria vista T 24, segons UNE-EN 13162, resistència tèrmica 1,4 m²K/W, conductivitat tèrmica 0,035 W/(mK), Euroclasse B-s1, d0 de reacció al foc segons UNE-EN 13501-1, amb codi de designació MW-EN 13162-T4-CS(10)0,5-Z10-AW0,40. (material) | 1.02 | 19.51 | 19.900 |
| mt12pfr010aaa | m | Perfil primari en T 24x38x3600 mm, d'acer galvanitzat laminat, amb la cara vista revestida amb una làmina d'alumini acabat lacat en color Blanco, segons UNE-EN 13964. (material) | 0.45 | 1.69 | 0.761 |
| mt12pfr010aca | m | Perfil secundari en T 24x38x600 mm, d'acer galvanitzat laminat, amb la cara vista revestida amb una làmina d'alumini acabat lacat en color Blanco, segons UNE-EN 13964. (material) | 0.45 | 1.69 | 0.761 |
| mt12pfr010aea | m | Perfil angular en L 24x24x3050 mm, d'acer galvanitzat laminat, amb la cara vista revestida amb una làmina d'alumini acabat lacat en color Blanco, segons UNE-EN 13964. (material) | 0.4 | 1.28 | 0.512 |
| mt12fac020b | U | Barra metàl·lica d'acer galvanitzat de 6 mm de diàmetre. (material) | 2 | 0.32 | 0.640 |
| mt12fac050 | U | Accessoris per a la instal·lació de falsos sostres registrables. (material) | 0.2 | 1.61 | 0.322 |
| mo015 | h | Oficial 1ª muntador de falsos sostres. (mà d'obra) | 0.24 | 29.34 | 7.042 |
| mo082 | h | Ajudant muntador de falsos sostres. (mà d'obra) | 0.24 | 25.28 | 6.067 |
| % | % | Costos directes complementaris | 2 % | 36.005 | 0.720 |
|  |  | Costos directes |  |  | 36.725 |

Residus:
- col·locació: mt16pau010b; factor de residu 0.024
- col·locació: mt12pfr010aaa; factor de residu 0.01726
- col·locació: mt12pfr010aca; factor de residu 0.01726
- col·locació: mt12pfr010aea; factor de residu 0.0188
- col·locació: mt12fac020b Barra metàl·lica d'acer galvanitzat de 6 mm de diàmetre; factor de residu 0.0188

## Recursos

**mt16pau010b** m² Panell autoportant de llana de vidre
Dades tècniques: Cost energètic 120.542 MJ; Emissió de CO2 6.084 kg; Codi LER 17 06 04; Massa de l'element 3.2 kg; Volum 0.005333 m3
Residus:
- embalatge: re170203 Plàstic. (component de residu); rendiment 0.034 kg; Codi LER 17 02 03; Massa de l'element 1 kg; Volum 0.001667 m3

**mt12pfr010aaa** m Perfil primari en T 24x38x3600 mm
Dades tècniques: Cost energètic 40.292 MJ; Emissió de CO2 1.241 kg; Codi LER 17 04 05; Massa de l'element 0.3 kg; Volum 0.000143 m3
Residus:
- embalatge: re170203 Plàstic; rendiment 0.005 kg

**mt12pfr010aca** m Perfil secundari en T 24x38x600 mm
Dades tècniques: Cost energètic 40.292 MJ; Emissió de CO2 1.241 kg; Codi LER 17 04 05; Massa de l'element 0.3 kg; Volum 0.000143 m3
Residus:
- embalatge: re170203 Plàstic; rendiment 0.005 kg

**mt12pfr010aea** m Perfil angular en L 24x24x3050 mm
Dades tècniques: Cost energètic 6.663 MJ; Emissió de CO2 0.494 kg; Codi LER 17 04 05; Massa de l'element 0.21 kg; Volum 0.0001 m3
Residus:
- embalatge: re170203 Plàstic; rendiment 0.005 kg

**mt12fac020b** U Barra metàl·lica d'acer galvanitzat de 6 mm de diàmetre
Dades tècniques: Cost energètic 3.803 MJ; Emissió de CO2 0.261 kg; Codi LER 17 04 05; Massa de l'element 0.055 kg; Volum 0.000026 m3
Residus:
- embalatge: re170203 Plàstic; rendiment 0.025 kg
