# Fals sostre continu suspès

- Propietat de l'arxiu: CYPE INGENIEROS, S.A.
- Format: FIEBDC-3/2002
- Divisa: EUR
- Costos indirectes: 3.00 %
- IVA: 21.00 %

**RTM005** m² Fals sostre continu suspès, situat a una altura menor de 4 m, constituït per: ESTRUCTURA: estructura metàl·lica de perfils en C 17/47/17, d'acer galvanitzat tipus DX51D+Z140 i suspesos del forjat o element suport de formigó; PANELLS: panells lleugers de llana de fusta, de 600x600 mm i 25 mm de gruix, resistència tèrmica 0,35 m²K/W, conductivitat tèrmica 0,072 W/(mK). Inclús fixacions per a l'ancoratge dels perfils, cargols per a la fixació dels panells i accessoris de muntatge.
Fals sostre continu suspès, situat a una altura menor de 4 m, constituït per: ESTRUCTURA: estructura metàl·lica de perfils en C 17/47/17, d'acer galvanitzat tipus DX51D+Z140 i suspesos del forjat o element suport de formigó; PANELLS: panells lleugers de llana de fusta, de 600x600 mm i 25 mm de gruix, resistència tèrmica 0,35 m²K/W, conductivitat tèrmica 0,072 W/(mK). Inclús fixacions per a l'ancoratge dels perfils, cargols per a la fixació dels panells i accessoris de muntatge.
Inclou: Traçat en els murs del nivell del fals sostre. Replantejament dels perfils. Senyalització dels punts d'ancoratge al forjat o element de suport. Nivelació i suspensió dels perfils. Tall dels panells. Col·locació dels panells. Resolució de trobades i punts singulars.
Criteri d'amidament de projecte: Superfície mesurada entre paraments, segons documentació gràfica de Projecte, sense descomptar buits per instal·lacions.
Criteri de mesura d'obra: Es mesurarà la superfície realment executada segons especificacions de Projecte, sense descomptar buits per instal·lacions.

| Codi | Ut | Descripció | Rendiment | Preu | Import |
|---|---|---|---|---|---|
| mt16vkt010b | m² | Panell lleuger de llana de fusta, de 600x600 mm i 25 mm de gruix, segons UNE-EN 13168, format per encenalls de fusta de 1,5 mm de diàmetre aglomerades amb ciment, resistència tèrmica 0,35 m²K/W, conductivitat tèrmica 0,072 W/(mK), densitat 388 kg/m³, factor de resistència a la difusió del vapor d'aigua 0,4 i Euroclasse B-s1, d0 de reacció al foc segons UNE-EN 13501-1, per a aïllament tèrmic i acústic i protecció enfront d'incendis, en edificació. (material) | 1.050 | 12.95 | 13.60 |
| mt16vkt020a | U | Cargol autoroscant d'acer galvanitzat, de 4,2 mm de diàmetre i 45 mm de longitud. (material) | 4.000 | 0.11 | 0.44 |
| mt12fpg080a | m | Perfil en C 17/47/17, d'acer galvanitzat tipus DX51D+Z140, segons UNE-EN 14195. (material) | 1.680 | 0.76 | 1.28 |
| mt12psg210a | U | Penjat per a falsos sostres suspesos. (material) | 0.900 | 0.60 | 0.54 |
| mt12psg210b | U | Segur per a la fixació del penjant, en falsos sostres suspesos. (material) | 0.900 | 0.10 | 0.09 |
| mt12psg210c | U | Connexió superior per fixar la vareta al penjant, en falsos sostres suspesos. (material) | 0.900 | 0.75 | 0.68 |
| mt12psg190 | U | Barnilla de penjament. (material) | 0.900 | 0.33 | 0.30 |
| mt12psg220 | U | Fixació composta per tac i cargol 5x27. (material) | 0.900 | 0.06 | 0.05 |
| mo015 | h | Oficial 1ª muntador de falsos sostres. (mà d'obra) | 0.209 | 25.32 | 5.29 |
| mo082 | h | Ajudant muntador de falsos sostres. (mà d'obra) | 0.209 | 21.75 | 4.55 |
| % | % | Costos directes complementaris | 2 % | 26.82 | 0.54 |
|  |  | Costos directes |  |  | 27.36 |
