# Llistó de 28x28 mm de secció

- Propietat de l'arxiu: CYPE INGENIEROS, S.A.
- Format: FIEBDC-3/2002
- Divisa: EUR
- Costos indirectes: 3.00 %
- IVA: 21.00 %

**RTM042** m Llistó de 28x28 mm de secció, de fusta de pi tractada en autoclau, amb classe d'ús 4, fixat amb cargols autoperforants per a fusta, de 3,5 mm de diàmetre i 50 mm de longitud, d'acer galvanitzat amb revestiment de crom almur de fusta; per a acabat lateral de fals sostre continu suspès, per a exterior, de lamel·les de fusta massissa, amb vora encadellada, situat a una altura menor de 4 m. Inclús cargols per a la fixació dels llistons i claus per a la fixació de les lamel·les perimetrals de fusta.
Llistó de 28x28 mm de secció, de fusta de pi tractada en autoclau, amb classe d'ús 4, fixat amb cargols autoperforants per a fusta, de 3,5 mm de diàmetre i 50 mm de longitud, d'acer galvanitzat amb revestiment de crom almur de fusta; per a acabat lateral de fals sostre continu suspès, per a exterior, de lamel·les de fusta massissa, amb vora encadellada, situat a una altura menor de 4 m. Inclús cargols per a la fixació dels llistons i claus per a la fixació de les lamel·les perimetrals de fusta.
Inclou: Replanteig de les peces segons la seva longitud. Tall de les peces per acoblaments, cantonades i racons. Fixació dels llistons a la superfície suport. Fixació de les lamel·les perimetrals de fusta als llistons. Resolució de trobades i punts singulars.
Criteri d'amidament de projecte: Longitud mesurada segons documentació gràfica de Projecte. No s'ha incrementat l'amidament per trencaments i retallades, ja que en la descomposició s'ha considerat un 5% més de peces.
Criteri de mesura d'obra: Es mesurarà la longitud realment executada segons especificacions de Projecte.

| Codi | Ut | Descripció | Rendiment | Preu | Import |
|---|---|---|---|---|---|
| mt07mee203a | m | Llistó de 28x28 mm de secció, de fusta de pi tractada en autoclau, amb classe d'ús 4 segons UNE-EN 335. (material) | 1.050 | 0.95 | 1.00 |
| mt07emr113ae | U | Cargol autoperforant per a fusta, de 3,5 mm de diàmetre i 50 mm de longitud, d'acer galvanitzat amb revestiment de crom. (material) | 2.500 | 0.06 | 0.15 |
| mt07emr111a | U | Clau, de 4 mm de diàmetre i 40 mm de longitud, d'acer galvanitzat d'alta adherència. (material) | 2.500 | 0.05 | 0.13 |
| mo082 | h | Ajudant muntador de falsos sostres. (mà d'obra) | 0.046 | 21.75 | 1.00 |
| % | % | Costos directes complementaris | 2 % | 2.28 | 0.05 |
|  |  | Costos directes |  |  | 2.33 |
