# Trapa per a fals sostre continu de plaques de guix natural (GRG). Sistema ATT "EL ALTERÓN"

- Propietat de l'arxiu: CYPE Ingenieros S.A.
- Format: FIEBDC-3/2016
- Programa: Generador de preus de la construcció. CYPE Ingenieros, S.A.
- Data: 06/12/2022
- Divisa: EUR
- Costos indirectes: 3 %
- IVA: 21 %

## R Revestiments i extradossats

### RT Falsos sostres en interiors

#### RTN Continus, de plaques de guix natural

**RTN021** U Trapa per a fals sostre continu de plaques de guix natural (GRG). Sistema ATT "EL ALTERÓN".
Trapa de registre, ATT Basic "EL ALTERÓN", de 200x200 mm, formada per marc d'alumini i porta de placa de guix natural (GRG) estàndard, ATT Basic, per a fals sostre continu suspès, llis, de plaques de guix natural (GRG). Inclús accessoris de muntatge.
Inclou: Marcat i tall de la placa de guix laminat. Col·locació de la trapa. Resolució de trobades i punts singulars.
Criteri d'amidament de projecte: Nombre d'unitats previstes, segons documentació gràfica de Projecte.
Criteri de mesura d'obra: Es mesurarà el nombre d'unitats realment col·locades segons especificacions de Projecte.

| Codi | Ut | Descripció | Rendiment | Preu | Import |
|---|---|---|---|---|---|
| mt12pna200saa | U | Trapa de registre, ATT Basic "EL ALTERÓN", de 200x200 mm, formada per marc d'alumini i porta de placa de guix natural (GRG) estàndard, ATT Basic. (material) | 1 | 4.86 | 4.860 |
| mo015 | h | Oficial 1ª muntador de falsos sostres. (mà d'obra) | 0.346 | 28.39 | 9.823 |
| mo082 | h | Ajudant muntador de falsos sostres. (mà d'obra) | 0.173 | 24.46 | 4.232 |
| % | % | Costos directes complementaris | 2 % | 18.915 | 0.378 |
|  |  | Costos directes |  |  | 19.293 |
