# Paviment de resines sintètiques

- Propietat de l'arxiu: CYPE Ingenieros S.A.
- Format: FIEBDC-3/2016
- Programa: Generador de preus de la construcció. CYPE Ingenieros, S.A.
- Data: 13/06/2024
- Divisa: EUR
- Costos indirectes: 3 %
- IVA: 21 %

## U Urbanització interior de la parcel·la

### UD Pistes esportives

#### UDR Paviments de resines sintètiques

**UDR010** m² Paviment de resines sintètiques.
Formació de revestiment continu sintètic, format per l'aplicació successiva d'una capa de regularització i condicionament de la superfície de morter acrílic, per a regularització de superfícies i àrids silicis seleccionats (rendiment aproximat de 0,3 kg/m² de lligant pur i 0,5 kg/m² d'àrid), tres capes de morter bicomponent a base de resines acrílic-epoxi (rendiment aproximat de 0,4 kg/m² per capa) i capa de segellament de pintura bicomponent a base de resines acrílic-epoxi (rendiment aproximat de 0,2 kg/m²), per pista de futbol 11, sobre paviment d'aglomerat asfàltic no inclòs en aquest preu.
Inclou: Neteja del suport, consistent en una escombrada (manual o mecànica mitjançant escombrall) o bufat de la superfície a tractar. Replanteig de les dimensions de la pista esportiva. Assecat de cada capa abans d'aplicar la següent, incloent raspat, escombrada i bufat de les imperfeccions. Aplicació del revestiment en capes primes successives.
Criteri d'amidament de projecte: Superfície mesurada segons documentació gràfica de Projecte.
Criteri de mesura d'obra: Es mesurarà la superfície realment executada segons especificacions de Projecte.

| Codi | Ut | Descripció | Rendiment | Preu | Import |
|---|---|---|---|---|---|
| mt47adc060a | kg | Morter acrílic, per a regularització de superfícies. (material) | 0.3 | 5.69 | 1.707 |
| mt47adc050b | kg | Àrids sílices de granulometria 0,2-0,4 mm. (material) | 0.5 | 0.32 | 0.160 |
| mt08aaa010a | m³ | Aigua. (material) | 0.2 | 1.5 | 0.300 |
| mt47adc020a | kg | Morter bicomponent a base de resines acrílic-epoxi. (material) | 1.2 | 11.36 | 13.632 |
| mt27pij030a | kg | Pintura bicomponent a base de resines acrílic-epoxi. (material) | 0.2 | 12.29 | 2.458 |
| mo041 | h | Oficial 1ª construcció d'obra civil. (mà d'obra) | 0.372 | 28.42 | 10.572 |
| mo087 | h | Ajudant construcció d'obra civil. (mà d'obra) | 0.557 | 25.28 | 14.081 |
| % | % | Costos directes complementaris | 2 % | 42.910 | 0.858 |
|  |  | Costos directes |  |  | 43.768 |

Residus:
- col·locació: mt47adc060a Morter acrílic, per a regularització de superfícies; factor de residu 0.038381
- col·locació: mt47adc050b Àrids sílices de granulometria 0,2-0,4 mm; factor de residu 0.003
- col·locació: mt47adc020a Morter bicomponent a base de resines acrílic-epoxi; factor de residu 0.03
- col·locació: mt27pij030a Pintura bicomponent a base de resines acrílic-epoxi; factor de residu 0.0275

## Recursos

**mt47adc060a** kg Morter acrílic, per a regularització de superfícies
Dades tècniques: Cost energètic 15.053 MJ; Emissió de CO2 0.575 kg; Codi LER 17 09 04; Massa de l'element 1 kg; Volum 0.000667 m3
Residus:
- embalatge: re170203 Plàstic. (component de residu); rendiment 0.003 kg; Codi LER 17 02 03; Massa de l'element 1 kg; Volum 0.001667 m3

**mt47adc050b** kg Àrids sílices de granulometria 0,2-0,4 mm
Dades tècniques: Cost energètic 0.075 MJ; Emissió de CO2 0.004 kg; Codi LER 01 04 09; Massa de l'element 1 kg; Volum 0.000625 m3

**mt08aaa010a** m³ Aigua
Dades tècniques: Cost energètic 60.000 MJ; Emissió de CO2 30.000 kg

**mt47adc020a** kg Morter bicomponent a base de resines acrílic-epoxi
Dades tècniques: Cost energètic 86.761 MJ; Emissió de CO2 3.294 kg; Codi LER 17 09 04; Massa de l'element 1 kg; Volum 0.000667 m3
Residus:
- embalatge: re170203 Plàstic; rendiment 0.003 kg

**mt27pij030a** kg Pintura bicomponent a base de resines acrílic-epoxi
Dades tècniques: Cost energètic 31.490 MJ; Emissió de CO2 1.556 kg; Codi LER 08 01 11; Massa de l'element 1 kg; Volum 0.001111 m3
Residus:
- embalatge: re170203 Plàstic; rendiment 0.045 kg
