# Abonat de fons

- Propietat de l'arxiu: CYPE Ingenieros S.A.
- Format: FIEBDC-3/2016
- Programa: Generador de preus de la construcció. CYPE Ingenieros, S.A.
- Data: 11/03/2024
- Divisa: EUR
- Costos indirectes: 3 %
- IVA: 21 %

## U Urbanització interior de la parcel·la

### UJ Jardineria

#### UJA Condicionament del terreny

**UJA060** m² Abonat de fons.
Abonat de fons de terreny solt amb abonament mineral sòlid d'alliberament ràpid, estès amb mitjans mecànics, mitjançant tractor agrícola equipat amb adobadora, amb un rendiment de 0,05 kg/m², procurant un repartiment uniforme.
Inclou: Humectació prèvia del terreny. Abonat del terreny. Senyalització i protecció del terreny abonat.
Criteri d'amidament de projecte: Superfície mesurada en projecció horitzontal, segons documentació gràfica de Projecte.
Criteri de mesura d'obra: Es mesurarà, en projecció horitzontal, la superfície realment executada segons especificacions de Projecte.

| Codi | Ut | Descripció | Rendiment | Preu | Import |
|---|---|---|---|---|---|
| mt08aaa010a | m³ | Aigua. (material) | 0.005 | 1.5 | 0.008 |
| mt48tif030a | kg | Abonament mineral sòlid, d'alliberament ràpid. (material) | 0.05 | 2.4 | 0.120 |
| mq09tra040 | h | Tractor agrícola, de 44 kW de potència, equipat amb adobadora. (maquinària) | 0.001 | 33.6 | 0.034 |
| mo086 | h | Ajudant jardiner. (mà d'obra) | 0.001 | 25.28 | 0.025 |
| % | % | Costos directes complementaris | 2 % | 0.187 | 0.004 |
|  |  | Costos directes |  |  | 0.191 |

Residus:
- col·locació: mt48tif030a Abonament mineral sòlid, d'alliberament ràpid; factor de residu 0.047217

## Recursos

**mt08aaa010a** m³ Aigua
Dades tècniques: Cost energètic 60.000 MJ; Emissió de CO2 30.000 kg

**mt48tif030a** kg Abonament mineral sòlid, d'alliberament ràpid
Dades tècniques: Cost energètic 30.291 MJ; Emissió de CO2 3.674 kg; Codi LER 06 10 99; Massa de l'element 1 kg; Volum 0.001111 m3
Residus:
- embalatge: re170203 Plàstic. (component de residu); rendiment 0.003 kg; Codi LER 17 02 03; Massa de l'element 1 kg; Volum 0.001667 m3
