# Barrera abatible per a plaça d'aparcament

- Propietat de l'arxiu: CYPE Ingenieros S.A.
- Format: FIEBDC-3/2016
- Programa: Generador de preus de la construcció. CYPE Ingenieros, S.A.
- Data: 11/03/2024
- Divisa: EUR
- Costos indirectes: 3 %
- IVA: 21 %

## U Urbanització interior de la parcel·la

### UM Mobiliari urbà

#### UMH Fites i bol·lards

**UMH120** U Barrera abatible per a plaça d'aparcament.
Barrera abatible per a plaça de aparcament amb cos de tub de ferro de 40 mm de diàmetre, 600 mm d'amplada i 500 mm d'altura i ancoratge mitjançant base quadrada de ferro i tres perns d'expansió, tancament amb clau de seguretat, acabat amb pintura epoxi color groc. Inclús excavació, solera de formigó HM-20/P/20/X0 per ancoratge de la placa base i neteja. Totalment col·locada en obra.
Inclou: Replanteig d'alineacions i nivells. Excavació. Execució de la base de formigó. Col·locació i fixació de les peces.
Criteri d'amidament de projecte: Nombre d'unitats previstes, segons documentació gràfica de Projecte.
Criteri de mesura d'obra: Es mesurarà el nombre d'unitats realment executades segons especificacions de Projecte.

| Codi | Ut | Descripció | Rendiment | Preu | Import |
|---|---|---|---|---|---|
| mt52mug040a | U | Barrera abatible per a plaça de aparcament amb cos de tub de ferro de 40 mm de diàmetre, 600 mm d'amplada i 500 mm d'altura i ancoratge mitjançant base quadrada de ferro i tres perns d'expansió, tancament amb clau de seguretat, acabat amb pintura epoxi color groc. (material) | 1 | 147 | 147.000 |
| mt10hmf010tLc | m³ | Formigó HM-20/P/20/X0, fabricat en central. (material) | 0.1 | 81.8 | 8.180 |
| mo041 | h | Oficial 1ª construcció d'obra civil. (mà d'obra) | 0.48 | 28.42 | 13.642 |
| mo087 | h | Ajudant construcció d'obra civil. (mà d'obra) | 0.48 | 25.28 | 12.134 |
| % | % | Costos directes complementaris | 2 % | 180.956 | 3.619 |
|  |  | Costos directes |  |  | 184.575 |

Residus:
- col·locació: mt10hmf010tLc Formigó HM-20/P/20/X0, fabricat en central; factor de residu 0.00139589

## Recursos

**mt10hmf010tLc** m³ Formigó HM-20/P/20/X0, fabricat en central
Dades tècniques: Cost energètic 1840.000 MJ; Emissió de CO2 230.000 kg; Codi LER 17 01 01; Massa de l'element 2300 kg; Volum 1.533333 m3
