# Equip automàtic de cloració

- Propietat de l'arxiu: CYPE Ingenieros S.A.
- Format: FIEBDC-3/2016
- Programa: Generador de preus de la construcció. CYPE Ingenieros, S.A.
- Data: 13/06/2024
- Divisa: EUR
- Costos indirectes: 3 %
- IVA: 21 %

## U Urbanització interior de la parcel·la

### UP Piscines

#### UPC Equips de control i cloració

**UPC010** U Equip automàtic de cloració.
Equip automàtic de clorat i sulfatat d'aigua amb bomba dosificadora electrònica. Inclús regulador de clor i PH, dipòsit de polietilè i canonades de connexió.
Inclou: Col·locació i fixació de l'equip. Col·locació i fixació d'accessoris i peces especials. Comprovació del correcte funcionament de la instal·lació.
Criteri d'amidament de projecte: Nombre d'unitats previstes, segons documentació gràfica de Projecte.
Criteri de mesura d'obra: Es mesurarà el nombre d'unitats realment executades segons especificacions de Projecte.

| Codi | Ut | Descripció | Rendiment | Preu | Import |
|---|---|---|---|---|---|
| mt47pec010 | U | Regulador de clor-pH. (material) | 1 | 2227.26 | 2227.260 |
| mt47pec020 | U | Bomba dosificadora electrònica de sulfat d'alúmina, inclús accessoris. (material) | 1 | 1070.47 | 1070.470 |
| mt47pec030 | U | Dipòsit de polietilè de 200 litres. (material) | 1 | 88.51 | 88.510 |
| mt47pec040 | U | Tubs, accessoris i material auxiliar. (material) | 1 | 68.52 | 68.520 |
| mo008 | h | Oficial 1ª lampista. (mà d'obra) | 2.158 | 29.34 | 63.316 |
| mo107 | h | Ajudant lampista. (mà d'obra) | 2.158 | 25.25 | 54.490 |
| % | % | Costos directes complementaris | 2 % | 3572.566 | 71.451 |
|  |  | Costos directes |  |  | 3644.017 |

## Recursos

**mt47pec020** U Bomba dosificadora electrònica de sulfat d'alúmina, inclús accessoris
Dades tècniques: Cost energètic 0.860 MJ; Emissió de CO2 1.354 kg
Residus:
- embalatge: re150101 Envasos de paper i cartró. (component de residu); rendiment 1.593 kg; Codi LER 15 01 01; Massa de l'element 1 kg; Volum 0.001333 m3
