# Clos de parcel·la, de tela metàl·lica de filferro ondulat

- Propietat de l'arxiu: CYPE Ingenieros S.A.
- Format: FIEBDC-3/2016
- Programa: Generador de preus de la construcció. CYPE Ingenieros, S.A.
- Data: 11/03/2024
- Divisa: EUR
- Costos indirectes: 3 %
- IVA: 21 %

## U Urbanització interior de la parcel·la

### UV Tancaments exteriors

#### UVS Teles metàl·liques ondulades

**UVS010** m Clos de parcel·la, de tela metàl·lica de filferro ondulat.
Clos de parcel·la format per tela metàl·lica de filferro ondulat diagonal, de 10 mm de passada de malla i 1,3 mm de diàmetre, acabat galvanitzat i pals d'acer galvanitzat de 48 mm de diàmetre i 1 m d'altura, encastats en daus de formigó, en pous excavats en el terreny. Inclús accessoris per a la fixació de la tela metàl·lica als pals metàl·lics.
Inclou: Replanteig. Excavació de pous en el terreny. Col·locació dels pals en els pous. Abocat del formigó. Aplomat i alineació dels pals i tornapuntes. Col·locació de la malla.
Criteri d'amidament de projecte: Longitud mesurada segons documentació gràfica de Projecte, deduint els buits de longitud major de 1 m.
Criteri de mesura d'obra: Es mesurarà la longitud realment executada segons especificacions de Projecte, deduint els buits de longitud major de 1 m.

| Codi | Ut | Descripció | Rendiment | Preu | Import |
|---|---|---|---|---|---|
| mt52vst030a | U | Pal intermedi de tub d'acer galvanitzat, de 48 mm de diàmetre i 1,5 mm de gruix, altura 1 m. (material) | 0.22 | 10.13 | 2.229 |
| mt52vst030i | U | Pal interior de reforç de tub d'acer galvanitzat, de 48 mm de diàmetre i 1,5 mm de gruix, altura 1 m. (material) | 0.06 | 11.24 | 0.674 |
| mt52vst030q | U | Pal extrem de tub d'acer galvanitzat, de 48 mm de diàmetre i 1,5 mm de gruix, altura 1 m. (material) | 0.04 | 13.78 | 0.551 |
| mt52vst030y | U | Pal en escaire de tub d'acer galvanitzat, de 48 mm de diàmetre i 1,5 mm de gruix, altura 1 m. (material) | 0.2 | 15.55 | 3.110 |
| mt52vao010aa | m² | Tela metàl·lica de filferro ondulat diagonal, de 10 mm de passada de malla i 1,3 mm de diàmetre, acabat galvanitzat. (material) | 1.2 | 13.71 | 16.452 |
| mt52vpm056 | U | Accessoris per a la fixació de la tela metàl·lica als pals metàl·lics. (material) | 1 | 1.05 | 1.050 |
| mt10hmf010tLb | m³ | Formigó HM-20/B/20/X0, fabricat en central. (material) | 0.015 | 85.8 | 1.287 |
| mo087 | h | Ajudant construcció d'obra civil. (mà d'obra) | 0.12 | 25.28 | 3.034 |
| mo011 | h | Oficial 1ª muntador. (mà d'obra) | 0.108 | 29.34 | 3.169 |
| mo080 | h | Ajudant muntador. (mà d'obra) | 0.108 | 25.28 | 2.730 |
| % | % | Costos directes complementaris | 3 % | 34.286 | 1.029 |
|  |  | Costos directes |  |  | 35.315 |

Residus:
- col·locació: mt52vao010aa Tela metàl·lica de filferro ondulat diagonal, de 10 mm de passada de malla i 1,3 mm de diàmetre, acabat galvanitzat; factor de residu 0.00750024
- col·locació: mt10hmf010tLb Formigó HM-20/B/20/X0, fabricat en central; factor de residu 0.00135719

## Recursos

**mt52vao010aa** m² Tela metàl·lica de filferro ondulat diagonal, de 10 mm de passada de malla i 1,3 mm de diàmetre, acabat galvanitzat
Dades tècniques: Cost energètic 20.555 MJ; Emissió de CO2 1.066 kg; Codi LER 17 04 05; Massa de l'element 2.091 kg; Volum 0.000996 m3

**mt10hmf010tLb** m³ Formigó HM-20/B/20/X0, fabricat en central
Dades tècniques: Cost energètic 1840.000 MJ; Emissió de CO2 230.000 kg; Codi LER 17 01 01; Massa de l'element 2300 kg; Volum 1.533333 m3
